# Gem_Dallau-Sanierung Sporthalle Auerbach
Angebotsaufforderung (GAEB DA XML 3.2, DA83)
Projekt: 3009
Währung: EUR
Nebenangebote zugelassen: ja
Auftraggeber: Gemeinde Elztal, Hauptstraße 8, 74834 Elztal-Dallau
Erstellt mit: GXML Toolbox V3.3 R20210630, iTWO_64 V10.0.690, 21.05.2026

## Baubeschreibung Allgemein
Baubeschreibung Allgemein

Bauvorhaben: Sanierung Sporthalle Auerbach
  Alte Steige 30, 74834 Elztal-Auerbach

Bauherr:  Gemeindeverwaltung Elztal
  Hauptstraße 8, 74834 Elztal-Dallau

Die bestehende Sporthalle Auerbach soll in Teilbereichen saniert und modernisiert werden.
Die Sporthalle wurde im Jahre 1971 errichtet. In den Jahren 1976  2013 wurden mehrere Bauabschnitte hinzugefügt.
Die Sporthalle wurde zweigeschossig (EG ebenerdig zu den asphaltierten Hofflächen) und OG (ebenerdig zur Zufahrtsstraße „Alte Steige“) in Massivbauweise mit Holzdachkonstruktion (Nagelbrettbinder errichtet)

Der Anschluss an die Trinkwasserversorgung befindet sich im Technikraum des Erdgeschosses. Es findet nur ein Teilrückbau statt und daher wird teilweise an den Bestadn angebunden. Der Bestand, an welchen angebunden wird, ist jedoch schon neueren Baujahres und mit Kunststoffmantelrohren ausgeführt. Über das teilweise neue Trinkwassernetz werden sämtliche Dusch-/Waschräume, WC-Räume und die Küchen versorgt. Zur Sicherstellung des bestimmungsgemäßen hygienischen unbedenklichen Betriebes werden die Verbraucher und Trinkwasserleitungen über Strömungsteiler durch geschleift. An den Strangenden befinden sich jeweils automatisierte Hygiene spülungen.
Der Warmwasserbedarf für die Dusch-/Waschräume, allgemeine WC-Räume und allgemeine Küchen wird über eine Frischwasserstation gedeckt.

Die Baustelle ist über vorhandene Straßen und Wege erreichbar. Über diese erfolgt ebenso der gesamte Materialantransport und Abtransport an die Bau- stelle.

Zur Lagerung von Material stehen nur begrenzt Flächen zur Verfügung, die vor Inanspruchnahme mit der Bauleitung abzustimmen sind.

Baustellenanlieferungen sind terminlich so zu koordinieren, dass ein Vertreter des AN zwecks Annahme der Lieferung vor Ort ist. Bei unmittelbar an die Bauherrschaft oder die Objektüberwachung gerichteten Baustellen- anlieferungen wird die Annahme verweigert.

Widerrechtlich auf dem Gelände abgestellte Fahrzeuge werden zu Lasten des Verursachers entfernt.

Ferner ist der Auftragnehmer für die Sauberhaltung der öffentlichen Zufahrts- strassen verantwortlich.

## Zusätzliche Technische Vorschriften/Normen/Richtlinien
Zusätzliche Technische Vorschriften / Normen / Richtlinien
Heizung / Lüftung / Sanitär / MSR

Vorschriften, Normen und Richtlinien
Die Planung und Ausführung der Leistungen hat unter Beachtung der für die Bundesrepublik Deutschland gültigen Vorschriften, Normen und Richtlinien, der Baugenehmigung sowie sonstigen maßgebenden Vorgaben zu erfolgen. Es gelten sämtliche einschlägigen fachtechnischen DIN-/DIN EN-Normen und
VDI-Richtlinien, weiterhin die für die jeweiligen Arbeitskategorien geltenden Vorschriften, wie z.B. die des VDE, DVGW, TRGI u. a., sowie die Arbeitsstättenrichtlinien (ASR). Alle diese Normen gelten in der zur Zeit der Auftragserteilung gültigen Fassung und nur insoweit, als in den Vertragsgrundlagen nicht etwas anderes bestimmt ist.

Auszug Normen / Richtlinien Vorschriften
Allgemein

EN 1717  Schutz des Trinkwassers vor Verunreinigungen in Trinkwasser
  Installationen und allgemeine Anforderungen
  an Sicherungseinrichtungen zur Verhütung
  von Trinkwasserverunreinigungen durch Rückfließen
DIN EN12056  Schwerkraftentwässerungsanlagen innerhalb von Gebäuden
DIN EN 12831  Heizungsanlagen in Gebäuden Verfahren
  zur Berechnung der Norm-Heizlast
  Außenluftzustände Lüftungsanlagen
  (ehemals DIN 4701)
DIN EN 13779  Lüftung von Nichtwohngebäuden  Allgemeine Grundlagen und Anforderungen für
  Lüftungs- und Klimaanlagen und Raum-Kühlsysteme
DIN 1946-1-4  Raumlufttechnische Anlagen in Gebäuden
DIN 1988  Technische Regel für Trinkwasserinstallationen
DIN 1986  Entwässerungsanlagen für Gebäude und Grundstücke
DIN 14461  Feuerlösch- Schlauchanschlussleitungen
DIN 14462  Löschwassereinrichtungen - Planung und Einbau von Wandhydrantenanlagen und Löschwasserleitungen
DIN 2055  Wärme- und Kälteschutz für Betriebs- und Haustechnische Anlagen
DIN 4102  Brandverhalten von Baustoffen und Bauteilen
DIN 4108  Wärmeschutz im Hochbau
DIN 4109  Schallschutz im Hochbau
DIN 4140  Ausführung von Dämmungen an betriebstechnischen Anlagen
DIN 4702  Heizkessel
DIN 4704  Wärmetechnische Untersuchung von Heizkörpern
DIN 4710  Meteorologische Daten
DIN EN 12828  Sicherheitstechn. Ausrüstung Wassererwärmungsanlagen
  (ehemals DIN 4751 T2)
DIN 4807  Ausführung von Membran-Ausdehnungsgefäßen
DIN 18017  Lüftung von Bädern und Spülaborten (Nassräume)
DIN 33403  Klima am Arbeitsplatz
VDI 2035  Vermeidung von Schäden an Warmwasser Heizungsanlagen
VDI 2050  Heizzentralen
VDI 2058  Beurteilung von Lärm am Arbeitsplatz
VDI 2071  Wärmerückgewinnung in RLT-Anlagen
VDI 2078  Kühllastregeln
VDI 2081  Geräuscherzeugung und Lärmminderung in RLT-Anlagen
VDI 2087  Luftleitungssysteme Bemessungsgrundlagen
VDI 3525  Regelung von Raumlufttechnischen Anlagen
VDI 3801  Betreiben von Raumlufttechnischen Anlagen
VDI 3803  Bauliche und technische Anforderungen an zentrale RLTAnlagen
VDI 3806  Dachentwässerung mit Druckströmung
VDI 6022  Hygiene Anforderungen an RLT-Anlagen
VDI 6023  Hygiene Trinkwasser
VDE 0100  Bestimmung für das Errichten von Starkstromanlagen bis 1000V
VDE 0102  Leitsätze für die Berechnung der Kurzschluss-Ströme
VDE 0105  Betrieb von Starkstromanlagen
VDE 0108  Starkstromanlagen in baulichen Anlagen für Menschenansammlung
VDE 0185  Blitzschutzanlage
VDE 0660  Bestimmungen für Niederspannungsschaltgeräte.
VDE 0800  Fernmeldetechnik
VDE 0833  Brandmeldeanlagen, (DIN 14675)
DVGW W 551  Trinkwassererwärmungs- und Leitungsanlagen
TRGI 2008  Technische Regel für Gasinstallationen VDMA Einheitsblätter
UVV, VBG  Unfallverhütungsvorschriften
VDI / VDE  Vorschriften und Richtlinien
ASR  Arbeitsstätten-Richtlinien
EN  Vorschriften, EN-Normen
ATV  (VOB, Teil C)
DIN 18 299  Allgemeine Regeln für Bauarbeiten jeder Art
DIN 18 360  Metallbauarbeiten
DIN 18 379  Raumlufttechnische Anlagen
DIN 18 380  Heizungs- und Brauchwassererwärmungsanlagen
DIN 18 381  Gas-, Wasser-, Abwasserinstallationsanlagen innerhalb von Gebäuden
DIN 18382  Allgemeine Technische Vertragsbedingungen für Bauleistungen; Elektrische Kabel und Leitungsanlagen in Gebäuden
DIN 18384  Allgemein Technische Vertragsbedingungen für Bauleistungen; Blitzschutzanlagen
DIN 18 386  Gebäudeautomation
DIN 18 421  Dämmarbeiten an technischen Anlagen
DIN 18165  Faserdämmstoffe
DIN 18 451  Gerüstarbeiten
Werkstoffe
DIN EN 10131  Stahlblech, verzinkt für Dämmungen (ehemals DIN 1541)
DIN EN 573-3  Aluminiumlegierungen, Knetlegierungen (ehemals DIN 1725T1)
DIN EN 10088-3  Nichtrostende Stähle, Technische Lieferbedingungen für Blech, Warmband, Walzdraht, gezogenen Draht,Stabstahl, Schmiedestücke und Halbzeug (ehemals
  DIN 17440)
DIN EN 1506  Wickelfalzrohre (ehemals DIN 24145)
DIN EN 1506  flexible Rohre (ehemals DIN 24146)
DIN EN 1506  Formstücke rund (ehemals DIN 24147)
DIN EN 1506  geschweißte Blechrohre (ehemals DIN 24151)
DIN EN 1506  längsgefalzte Blechrohre (ehemals DIN 24152)
DIN 24157  Blechstärken Lüftungsrohre
DIN EN 1505  Blechkanäle gefalzt, geschweißt (ehemals DIN 24190)
DIN EN 1505  Blechkanalformstücke gefalzt, geschweißt (ehemals DIN 24191)
DIN 24194  Dichtigkeiten für Blechkanäle und Kanalformstücke
DIN EN 10088  Abgasleitungen aus Edelstahl
DIN EN 10255  Gewinderohre, nahtlos/geschweißt (ehem. DIN 2440)
DIN EN 10216  Stahlrohr, Kesselrohr, nahtlos (ehem. DIN 2448)
DIN EN 1057  Cu-Rohr nahtlos mit DVGW-Prüfzeichen und Gütezeichen

Gesetze und Verordnungen

Landesbauordnung BW
Abfallgesetz und Verpackungsordnung
Gefahrstoffverordnung
Arbeitsstättenrichtlinien
TÜV-TÜA
TA-Lärm
MLAR neueste Fassung
LüAR NRW neueste Fassung
Bundesimmissionsschutzgesetz (BimSchG)
HeizkostenV, Verordnung über Heizkostenabrechnung
EnEV Energieeinsparverordnung in der gültigen Fassung
GEG in der gültigen Fassung
MfeuV
Regeln, Auflagen und Richtlinien
Anerkannte Regeln der Technik
Neueste technische Erkenntnisse und Normen
Verbände und Gütegemeinschaften
Sicherheitsregeln, Merkblätter und Richtlinien der Berufsgenossenschaften
Unfallverhütungsvorschriften
Brandschutzgutachten
TAB Die technischen Anschlussbedingungen des
Energieversorgungsunternehmen
VStättVO Versammlungsstättenverordnung neuste Fassung
DIN-Normen des deutschen Instituts für Normung, Herstellervorschriften,
Verarbeitungsrichtlinien, Vorschriften, Montage- und Verlegeanleitungen
Technische Anschlussbedingungen der Versorgungsunternehmen

## Zusätzliche Technische Vertragbedingungen (ZTV)
Zusätzliche Technische Vertragbedingungen (ZTV)
Gas-, Wasser- und Entwässerungsanlagen DIN 18381

Einsicht in die Projektierung und Gewährübernahme
Bei der Auftragserstellung werden der ausführenden Firma Planungsunterlagen zur Verfügung gestellt.
Der Auftragnehmer hat diese Unterlagen genau einzusehen und zu prüfen sowie mit den am Bau befindlichen Merkmalen zu vergleichen. Rechnerische Details zum Projekt (Wärme- und Kältebedarf, Rohr- und Kanalnetze usw.) sind nachzureichen.
Wurden in den Planunterlagen Unstimmigkeiten festgestellt, so sind diese dem Auftraggeber schriftlich mitzuteilen.
Der Auftragnehmer übernimmt die volle Garantie für das Funktionieren der von ihm montierten Anlage mit den geforderten Leistungsdaten.
Die entsprechenden Unterlagen für das Energiever- sorgungsunternehmen sind zu liefern.

Lieferung und Leistungen
Die Lieferung, die Leistungen sowie die Einheitspreise des Angebotes verstehen sich, einschließlich der hierfür ausgeworfenen Ergänzungspositionen, für fracht- und verpackungsfreie Anlieferung aller Materialien, für kpl. betriebsfertige Erstellung der Anlage in ihrem gesamten Umfang, einschließlich der erforderlichen Druck- und Dichtigkeitsproben in mehreren Abschnitten, sowie etwaiger Anmeldung bei Behörden, Versorgungsbetrieben, Genehmigungsverfahren.

Halterungs- und Stemmarbeiten
Befestigungen aller Art, wie Konsolen, Halter, Festpunkte usw. müssen vom Unternehmer entsprechend den gültigen Vorschriften erfolgen. Aussparungspläne werden durch den Fachplaner / Architekten erstellt. Kleinere Nachspitzarbeiten an den Aussaprungen hat der Auftragnehmer durchzuführen. Die Kosten hierfür sind mit einzurechnen.

Montagepläne
Vor Montagebeginn sind dem Auftraggeber und der Bauleitung unter Zugrundelegung der vom Auftraggeber angefertigten Ausschreibungsunterlagen Montagepläne im M 1:50 und Detailpläne im M 1:20 zur Genehmigung vorzulegen.
Diese Unterlagen sind spätestens 2 Wochen nach Auftragserteilung zur Einsicht und Anerkennung vorzulegen.
Ebenso sind sämtliche Detailpläne im Maßstab 1:50 und 1:10, die zur Koordinierung und zur Detailerklärung während der Montagearbeiten erforderlich sind vom Auftragnehmer anzufertigen sowie der Bauleitung zur Freigabe vorzulegen. Kosten hierfür sind mit einzurechnen.

Rohrleitungen
Die Installation aller Rohrleitungen ist mit den übrigen Montagefirmen, hier insbesondere Heizung, Lüftung und Elektro-, abzustimmen, so dass die Anbringung der Wärmeisolierung an den Rohren unbehindert möglich ist.
Gleichzeitig sind die erforderlichen allseitigen Ausdehnungsmöglichkeiten zu berücksichtigen. Hierfür sind ausreichende Dehnungsstücke einzubauen.
Bei den Montagearbeiten im Betriebstechnik ist insbesondere auf eine leicht zugängliche, übersichtliche Bedienbarkeit sämtlicher Anlagenteile zu achten.  Es ist zu erreichen, dass alle von Hand zu bedienenden Geräte leicht zugänglich angeordnet sind, hierzu gehört auch eine klare, gut verständliche Beschilderung in den jeweiligen Farben der Durchflussstoffe.Bei Wand- und Deckendurchbrüchen ist zur Verhinderung der Geräuschentwicklung die Verlegung der Rohre so vorzunehmen, dass genügend Abstand zwischen Rohr und Wand besteht, um ausreichend Isoliermaterial einbringen zu können.
Rohr und Wand dürfen sich nirgendwo berühren.
Alle Wand- oder Deckendurchführungen sind mit Rosetten abzudecken. Brandabschnitte sind zu beachten.
Kosten hierfür sind im Angebot zu berücksichtigen (bei Position Abdeckungsrosetten und Brandabschottungen!).
Rohrschellen müssen mit elastischem, hitze- und alterungsbeständigem Material ausgelegt sein.
Werden Rohrleitungen durch Schweißen verbunden, so darf durch die Schweißstellen keine Querschnittsverengung am Rohr auftreten.Eine Kennzeichnung fertig isolierter Rohrleitungen nach dem Durchflussstoff durch farbige Ringe ist zu veranlassen und durchzuführen.Sämtliche Leitungen sind mittels Rohrschellen, Aufhängungen und Rohrträgern lösbar zu befestigen. Rohrbefestigungen sind in verz. Ausführung zu liefern.
Die hierfür erforderlichen Schrauben usw. müssen aus korrosionsfreiem Material bestehen.Der Abstand der Befestigungen für waagerechte Leitungen ist so zu wählen, dass ein Durchbiegen der Rohrleitungen mit Sicherheit vermieden werden kann. Für die senkrechten Leitungen sind pro Strang und Stockwerk mind. zwei Rohrschellen zu verwenden.
Für die Befestigung müssen Metalldübel verwendet werden.
Es wird auf die Einhaltung der gestzlichen Vorschriften insbesondere die Leitungsanlagenrichtlinie hingewiesen.

Elektro-, Schaltanlagen, Kabelverlegung
Die Heranführung des Netzanschlusses und der Steuerleitung usw. für die zur Anlage gehörenden Unterverteilungen oder Schaltschränke sowie aller elektromotorischen Antriebe, Thermostate, Fühler usw. erfolgen bauseits nach verbindlicher Angabe des Auftragnehmers. Hierfür sind der Elektrofirma Zeichnungsunterlagen und Kabellisten zur Verfügung zu stellen, nach denen zweifelsfrei die Installation ausgeführt werden kann.
Aus den Plänen müssen die Motorleistungen, Ampere-Aufnahmen, die Anzahl der Adern und deren Querschnitte, die Klemmbezeichnungen im Schaltschrank mit den dazugehörenden Motoren, Schalt- und Regelgeräten entnommen werden können.
Das Einführen und Auflegen der Leitungen in den Schaltschränken, an den elektromotorischen Antrieben, Thermostaten usw. ist Sache des Auftragnehmers MSR sofern nicht in separater LV Position aufgeführt,
Der Auftragnehmer hat jedoch die verantwortliche Einschaltung der Anlage vorzunehmen. Er hat die Funktionsprüfung, Prüfung der Motordrehrichtung zusammen mit der Elektrofirma durchzuführen.Er übernimmt volle Verantwortung für die Funktion der Gesamtanlage.

Sonstige Montagehinweise
In der Ausführung sind die Anlagen so zu bauen, dass eine Bedienung und Überwachung optimal ausgeführt werden kann.
Eine einwandfreie und klare Beschilderung ist dazu unerlässlich.
Sämtliche Apparate, Armaturen, Steuer- und Befehls- sowie Überwachungseinrichtungen müssen leicht zugänglich angeordnet sein.Müssen Teile oder Einrichtungen hiervon außerhalb des Aufstellungsraumes, Schächten, Schlitzen, Maueröffnungen oder im Boden verlegt sein, so sind ausreichend große Bedienungsöffnungen oder Revisionsöffnungen einzubauen.Revisionsöffnungen müssen den entspr. Schall- und Brandbestimmungen nach DIN Normen entsprechen.
Bauseits erforderliche Revisionsöffnungen sind bereits in den Montageplänen einzutragen und mit den Nachfolgegewerken abzustimmen.

Inbetriebnahme, Abnahme, Übergabe
Der Probebetrieb, die Inbetriebnahme von Teilen oder Anlagen geschieht ausschließlich unter der Verantwortung des Auftragnehmers so lange, bis die Anlage abgenommen ist.
Am Tage der Abnahme und Übergabe ist die Anlage-Dokumentation gemäß Leistungsverzeichnis auszuhändigen.
Treten bei der Abnahme Mängel oder Beanstandungen auf, so müssen diese Unstimmigkeiten in einer zu vereinbarenden angemessenen Frist beseitigt werden. Werden Nachabnahmen erforderlich, und entstehen der Bauleitung oder dem Planungsbüro zusätzlich Kosten, so können diese in voller Höhe dem Auftragnehmer in Rechnung gestellt werden.
Die Bedienung und Wartung der gesamten Anlagen muss solange vom Auftragnehmer kostenlos ausgeführt werden, bis die Revisionszeichnungen übergeben werden und die Abnahme erfolgt ist. Die Inbetriebnahme oder Benutzung ersetzt nicht die Abnahme. Bis zur Abnahme ist auch das Bedienungspersonal des Auftraggebers in die Bedienung und Wartung der Anlage einzuweisen.
TECHNISCHE ERLÄUTERUNGEN

Rohrleitungen
Es sind folgende DIN-Rohre zu verwenden:
a) Abwasserrohrleitungen in schallgedämmten Rohr
b) Anschluss an Einrichtungsgegenstände schallged. Rohr
c) Trinkwasserleitungen in Edelstahl- u. Metallverbundrohr

Abflussleitungen
Die Abflussleitungen werden in schallgedämmtem Rohr ausgeführt.
Die Anschlüsse zu den Einrichtungsgegenständen werden in Schallgedämmten Rohren ausgeführt.
Bei der Montage sind die DIN Normen in allen Punkten zu beachten.
Der Anschluss der Abflussrohre an die bauseits erstellte Grundleitungen erfolgt durch Übergangsstücke.
Die Dichtung der Muffen hat nach Werksvorschriften zu erfolgen.
Nach dem Anschluss an die Grundleitung ist an gut zugänglicher Stelle ein Reinigungsstück in die Sammelleitung einzubauen.
Nach dem Anschluss der letzten Entwässerungsgegen- stände müssen die Rohrleitungen bei gleicher Dimension zur Be- und Entlüftung über Dach geführt werden.
Beim Zusammenführen mehrerer Entlüftungsleitungen ist die Dimension entsprechend den DIN-Vorschriften zu vergrößern.
Alle Abzweige sind strömungsgerecht einwandfrei einzupassen.

Wasserleitungen innerhalb des Gebäudes
Die Leitungsinstallation ist in den Vorschriften der  DIN Normen auszuführen.
Als Rohrmaterial ist Edelstahl- und Mehrschicht- verbundrohr zu verwenden. Für die Verteilerleitungen dürfen nur Bogen, keine Winkel, verwendet werden.Sämtliche Leitungen sind zu isolieren.
Die vom Verteiler abgehenden Steigstränge sind absperrbar und entleerbar zu machen.Jedes Rohr, das durch eine Wand oder Decke führt ist mit einer entsprechenden Isolierung zu versehen.
Alle Wanddurchführungen sind mit rostfreien Rosetten abzudecken. Brandabschnitte sind zu beachten.

Die Leitungen sind nach Fertigstellung entsprechend abzupressen und zu spülen.
Sämtliche Kosten für Demontage von Baustopfen, UP  Armaturen usw. sowie Umgehungen von Geräten, Montage und Demontage von Spüleinrichtungen (Spülarmaturen, Anbringen von Ablaufschläuchen), Stellung, Montage und Demontage des Spülgerätes, Spülen der Leitungsanlage kpl. einschließlich Erstellung des Spülprotokolls sind zu berücksichtigen.

Sonstiges
Vor Inbetriebnahme ist eine Untersuchung /
Kontrolle der Wasserbeschaffenheit über mehrere
zu entnehmende Wasserproben durchzuführen.
(Siehe Titel " Sonstige Leistungen")

## Zur Beachtung für die Kalkulation!
Zur Beachtung für die Kalkulation!

Werden im Leistungsverzeichnis besondere Fabrikate und Typen vorgegeben, so dient dies zur Erläuterung und
Angabe über die geforderten technischen Eigenschaften
und Qualität des jeweiligen Produkts.
Dies soll dem Bieter die Ausarbeitung seines Angebotes
erleichtern. Werden vom Bieter im Angebot gleichwertige
Produkte oder Eigenmarken der Großhändler kalkuliert, sind diese bei der jeweiligen Position zu benennen. Die Gleichwertigkeit ist durch den Bieter nachzuweisen.

Eigenmarken der Großhändler können angeboten werden!

Die nachfolgenden Positionen beinhalten die komplette
Lieferung und die Montage der aufgeführten Materialien,
soweit diese nicht separat ausgewiesen ist.

## 3009-S Sanitäre Anlage nach DIN 18381
Datum: 21.05.2026

### Abschnitt 1 Demontagearbeiten

*Hinweis: Vor Angebotsabgabe hat sich der AN vor Ort*
Vor Angebotsabgabe hat sich der AN vor Ort über die Demontagearbeiten zu informieren. Nachforderungen -gleich welcher Art- werden nicht anerkannt.
Demontierte Materialien und Bestandteile werden Eigentum des AN. Der Erlös für das Altmaterial ist bei der Kalkulation der
Einheitspreis zu berücksichtigen.

Mit den Angebotspreisen sind folgende Leistungen abgegolten:

- Kosten für Abbruch, Entfernen aus dem Gebäude, Aufladen,
  Abtransport und Entsorgung inkl. Gestellung aller Geräte
  und Hilfsmaterialien.

- Deponiegebühren
  Für Materialien, die auf Sondermülldeponie zu entsorgen sind,
  sind die entsprechenden Bescheinigung über die
  ordnungsgemäße Entsorgung vorzulegen.

- Deponiegebühren für Hausmüll.

- Außerbetriebsetzen der Anlagenteile,
  Verschließen bzw. Sichern der Trennstellen und Anschlußsysteme, evtl. Entleeren, Füllen und Entlüften der weiterhin zu betreibenden Anlagenteile,
  Wiederinbetriebnahme.

- Demontage der zugehörigen Isolierung und
  Befestigungskonstruktion.

- Schutz- und Sicherungsmaßnahmen nach
  UVV und Arbeitsstättenrichtlinien.

- Schutzmaßnahmen gegen Beschädigung, Schmutz und Staub
  von weiter zu nutzen den Einrichtungsgegenständen und An-
  lagenteilen.

- Wieder zu verwendende Anlagenteile sind dem AG zu
  übergeben.

- Wieder einzubauende Anlagenteile gehen nach der  Demontage in die Obhut des AN über. Diese Teile sind vor Demontage in einer Bestandsliste zu erfassen. Verluste sind vom AN kostenlos zu ersetzen, sofern Teile wider Erwarten nicht wieder eingebaut werden können, sind diese bei der Übergabe der  Anlage an den AG zurückzugeben.

Dringend zur beachten:

Merkblatt für den Umgang mit Mineralwolle-Dämmstoffen im Bestand. Vor allem in den Zwischendeckenbereichen und im Bereich technischer Isolierungen wurden Mineralwoll-Dämmstoffe verbaut. Im Rahmen von Instandsetzungs- und Instandhaltungs- arbeiten ist es erforderlich, dass Mitarbeiter oder Fremdfirmen diese Produkte entfernen müssen.
Mineralwolle die ab dem 01.06.2000 (neue Mineralwolle) produziert wurde, ist unbedenklich.
Dies erkennt man an dem vergebenen RAL-Zeichen für das Produkt. Aber auch für den Umgang mit neuer Mineralwolle, die als unbedenklich eingestuft ist, sind die Mindestschutzmaßnahmen (Schutzstufe 1) gemäß Handlungsanleitung zu beachten.
Mineralwolle, die vor 1996 verbaut wurde (alte Mineralwolle), ist nach Gefahrstoffverordnung als krebsverdächtig eingestuft.
Die nach 1996 hergestellte Mineralwolle gilt zum größten Teil nicht mehr als krebsverdächtig.
Bei Produkten, die nach 1996 und vor 2000 eingebaut wurden, ist jedoch aus Gründen der Vorsorge von einem Krebsverdacht auszugehen, da diese Mineralwollprodukte optisch nicht zu unterscheiden sind. Der Verdacht kann nur durch einen Einzelnachweis widerlegt werden. Zum größten Teil ist in den Gebäuden aufgrund der Baujahre von alter Mineralwolle auszugehen.
Je nach Art und Umfang der Tätigkeiten mit alter Mineralwolle müssen unterschiedliche Maßnahmen zum Schutz der Gebäude- nutzer getroffen werden. Diese Schutzmaßnahmen sind in der TRGS 521 festgelegt und richten sich an Mitarbeiter, die direkt an den KMFProdukten Arbeiten ausführen, z.B. Matten anfassen oder bewegen oder KMF-Isolierungen ausbauen.
Grundsätzlich gibt es in der Gesetzgebung kein Gebot alte Mineralwolle auszubauen. Jedoch darf einmal ausgebaute alte Mineralwolle nicht wieder eingebaut werden. Eine Ausnahme bildet z.B. das Um- und Zurückklappen von Matten im Deckenbereich zum Zwecke von Inspektionsarbeiten. Allerdings gelten auch für diese Tätigkeiten die Anforderungen aus dem Schutzstufenkonzept der TRGS 521.
Die Handlungsanleitung „Umgang mit Mineralwolle-Dämmstoffen“ sieht ein dreistufiges Schutzkonzept vor. Im Anhang 1 der Handlungsanleitung befindet sich eine Tätigkeitsliste aus dem Baubereich mit Zuordnung der jeweiligen Schutzstufen. Diese Handlungsanleitung ist bis auf den Punkt unternehmensbezogene Anzeige aktuell. Eine solche Anzeige durch den Unternehmer ist gemäß der neuen Gefahrstoffverordnung nicht mehr erforderlich.
Der Umgang mit „alter“ und „neuer“ Mineralwolle in den Gebäuden hat zum Schutz von Patienten, Mitarbeitern und Fremdfirmen ausschließlich nach der Technischen Regel für Gefahrstoffe 521 Faserstäube (TRGS 521) zu erfolgen.
Die aktuellen Fassungen der TRGS siehe : http://www.baua.de/de/Themen-von-A-Z/Gefahrstoffe/TRGS/TRGS-521.html
Als Hilfe zum Umgang mit Mineralwoll-Produkten kann die Handlungsanleitung „Umgang mit Mineralwolle-Dämmstoffen“ der Bau-Berufsgenossenschaft herange- zogen werden. Die aktuellen Fassungen der Handlungsanweisung siehe: http://www.bgbau-medien.de/bau/g_minwolle/titel.htm?gesamt=1

*Hinweis: Demontagearbeiten Sanitär*
Demontagearbeiten Sanitär

Nachstehende Anlagenteile sind komplett fachgerecht auszubauen, aus dem Gebäude zu schaffen, abzutransportieren und entsprechend den gesetzlichen Vorschriften zu entsorgen.

HINWEIS:
Die Sanitäreinrichtungsgegenstände sind in einem Raum im Gebäude zwischenzulagern und nach begutachtung der Bauherrschaft aus dem Gebäude zu schaffen, abzutransportieren und entsprechend den gesetzlichen Vorschriften zu entsorgen

Im geleichen Zeitraum ist eine Demontagefirma vor Ort. Eventuell werden die aufgeführten Positionen nur anteilig zum Ansatz gebracht werden können.

**1.10 Demontage Tiefspül Wand WC**
Demontage Tiefspül Wand WC aus Sanitär Keramik einschließlich Befestigungsmaterial und Zubehör
inklusive trennen von allen vorhandenen Anschlüssen.
Menge: 2,000 Stck

**1.20 Demontage Urinal**
Demontage Urinal aus Sanitär Keramik einschließlich Befestigungsmaterial und Zubehör
inklusive trennen von allen vorhandenen Anschlüssen.
Menge: 1,000 Stck

**1.30 Demontage Waschtisch**
Demontage Waschtisch aus Sanitär Keramik oder Einbaubecken aus lackiertem Stahlblbech einschließlich Befestigungsmaterial und Zubehör inklusive trennen von allen vorhandenen Anschlüssen.
Menge: 2,000 Stck

**1.40 Demontage Ausgussbecken**
Demontage Ausgussbecken aus lackiertem Stahlblbech einschließlich Befestigungsmaterial und Zubehör inklusive trennen von allen vorhandenen Anschlüssen.
Menge: 1,000 Stck

**1.50 Demontage Küchenspüle**
Demontage Küchenspüle aus Edelstahlblech einschließlich Befestigungsmaterial und Zubehör inklusive trennen von allen vorhandenen Anschlüssen.
Menge: 1,000 Stck

**1.70 Demontage Duscharmaturen einschließlich Befestigungsmaterial**
Demontage Duscharmaturen einschließlich Befestigungsmaterial und Zubehör inklusive trennen von allen vorhandenen Anschlüssen.
Menge: 1,000 Stck

**1.80 Fachgerechtes Abtrennen**
Fachgerechtes Abtrennen von Trinkwasserleitungen und
zum Wiederanschluss vorbereiten

Trinkwasserleitung DN 12 - DN 50
Menge: 12,000 Stck

**1.81 Demontage Rohrleitungen Trinkwasser, Stahl, Dämmung**
Demontage Rohrleitungen aus Stahl, einschl. Dämmung und Zubehör, wie Befestigungen, Form- und Verbindungsstücken. Rohre abisolieren, Halterungen demontieren, Rohre auf transportable Längen abtrennen, abtransportieren und fachgerecht entsorgen.

Werkstoff  Stahlrohr verzinkt
Nennweite  DN 15 bis DN 50
Dämmung  Mineralwolle alukaschiert
Dämmstärke 30 - 100 mm
Verwendung  Trinkwasser

Der Umgang mit „alter“ und „neuer“ Mineralwolle in den Gebäuden hat zum Schutz von Bewohnern, Mitarbeitern und Fremdfirmen ausschließlich nach der Technischen Regel für Gefahrstoffe 521 Faserstäube (TRGS 521) zu erfolgen.

Hinweis:
Vor Trennung der Rohrleitungen vom Bestand müssen die Rohrleitungen eindeutig als KW, WW und Zirkulation gekennzeichnet werden.
Menge: 90,000 lfdm

**1.82 Demontage Rohrleitungen Trinkwasser, Stahl**
Demontage Rohrleitungen aus Stahl, einschl. Dämmung und Zubehör, wie Befestigungen, Form- und Verbindungsstücken. Rohre abisolieren, Halterungen demontieren, Rohre auf transportable Längen abtrennen, abtransportieren und fachgerecht entsorgen.

Werkstoff  Stahlrohr verzinkt
Nennweite  DN 15 - DN 50
Dämmung  keine
Dämmstärke 0 mm
Verwendung  Trinkwasser

Hinweis:
Vor Trennung der Rohrleitungen vom Bestand müssen die Rohrleitungen eindeutig als KW, WW und Zirkulation gekennzeichnet werden.
Menge: 20,000 lfdm

**1.83 Demontage Rohrleitungen Trinkwasser, Kunststoff**
Demontage Rohrleitungen aus Kunststoff, einschl. Dämmung und Zubehör, wie Befestigungen, Form- und Verbindungsstücken. Rohre abisolieren, Halterungen demontieren, Rohre auf transportable Längen abtrennen, abtransportieren und fachgerecht entsorgen.

Werkstoff  Kunststoff
Nennweite  DN 15 - DN 25
Dämmung  Dämmschlauch / Schutzrohr
Dämmstärke 10 - 30 mm
Verwendung  Trinkwasser

Hinweis:
Vor Trennung der Rohrleitungen vom Bestand müssen die Rohrleitungen eindeutig als KW, WW und Zirkulation gekennzeichnet werden.
Menge: 10,000 lfdm

**1.110 Demontage Rohrleitungen Abwasser Kunststoff**
Demontage Rohrleitungen aus Kunststoff, mit Zubehör wie Befestigungen, Form- und Verbindungsstücken. Rohre abisolieren, Halterungen demontieren, Rohre auf transportable Längen abtrennen, abtransportieren und fachgerecht entsorgen.

Werkstoff:  Kunststoff (HT oder PE)
Dämmung:  ohne
Nennweite:  DN 50 - DN 100
Verwendung: Abwasser
Menge: 20,000 lfdm

**1.120 Demontage Rohrleitungen Abwasser Guss**
Demontage Rohrleitungen aus Guss, mit Zubehör wie Befestigungen, Form- und Verbindungsstücken. Rohre abisolieren, Halterungen demontieren, Rohre auf transportable Längen abtrennen, abtransportieren und fachgerecht entspr. den gesetzlichen Vorschriften entsorgen.

Werkstoff:  Gusseisen
Dämmung:  ohne
Nennweite:  DN 50 - DN 150
Verwendung: Abwasser
Menge: 5,000 lfdm

**1.130 Demontage Rohrleitungen Abwasser Eternitrohr**
Demontage Rohrleitungen aus Eternit, mit Zubehör wie Befestigungen, Form- und Verbindungsstücken. Rohre abisolieren, Halterungen demontieren, Rohre auf transportable Längen abtrennen, abtransportieren und fachgerecht entspr. den gesetzlichen Vorschriften entsorgen.

Werkstoff:  Eternitrohr (Asbesthaltig!)
Dämmung:  ohne
Nennweite:  DN 50 - DN 150
Verwendung: Abwasser
Menge: 10,000 lfdm

**1.160 Demontage Bodenabläufe**
Demontage / Freistemmen von Bodenabläufe aus Gusseisen einbetoniert in Massivdecken inklusive trennen von allen vorhandenen Anschlüssen.
Menge: 5,000 Stck

### Abschnitt 2 Entwässerungsleitungen mit Zubehör

*Hinweis: Die nachfolgenden Positionen enthalten*
Die nachfolgenden Positionen enthalten die kpl. Lieferung und Montage, soweit nicht separat ausgeschrieben!

*Hinweis: Vorbeschrieb Geberit Silent-Pro*
Vorbeschrieb Geberit Silent-Pro

Geberit Silent-Pro hochschallgedämmtes
Entwässerungssystem zum Stecken, mit geprüften
Schallwerten (LAFmax,n) von 17 dB(A) bis 27 dB(A),
abhängig von der Bauaufgabe, entsprechend der DIN 4109 im diagonal darunterliegenden Raum.

Für Entwässerungsanlagen von Gebäuden nach DIN EN 12056 in Verbindung mit DIN 1986-100. Geberit Silent-Pro Rohre und Formstücke sind für die Anwendung innerhalb von Gebäuden (Anwendungskennzeichen B- Building) in Anlehnung an DIN EN 1451 - 1 geprüft und zugelassen. (Zulassung Nr. Z-42.1-542)

Glattwandige Geberit Silent-Pro Rohre DN 50 bis DN 150
mit Muffen und werkseitig vormontierter Lippendichtung
aus EPDM bestehen aus einem mineralgefüllten PP-MX
Rohr.

Die Geberit Silent-Pro Formstücke DN 50 bis DN 150 mit
Muffen und werkseitig vormontierter Lippendichtung aus
EPDM bestehen aus mineralgefüllten PP-MX mit
innenliegenden Rippen an der Muffe zur leichteren
Verarbeitung, mit visueller Einstecktiefenkontrolle,
sowie Markierungen für einfache Montageausrichtung. Das Silent-Pro System verfügt über ein umfangreiches
Formteilsortiment mit zahlreichen Sonderformteilen.

Die auf die Rohrdimension abgestimmten
Systemrohrschellen mit vormontierten Abstandshaltern
und Schalldämmeinlage für die Gleit- und Festpunkt- befestigung von Rohren sind bei der Planung zu
berücksichtigen.

Weitere Anwendungsbereiche:
- zur Verwendung von innenliegenden
Regenwasserleitungen bei Freispiegelentwässerungen in
Verbindung mit der Geberit Haltekralle
- Zur Verwendung von Druckleitungen von
Abwasserhebeanlagen für fäkalienfreies Abwasser nach
DIN EN 12050-2 (DN 50) in Verbindung mit der Geberit
Haltekralle
- Zur Verwendung von Druckleitungen von
Abwasserhebeanlagen zur begrenzten Verwendung nach DIN EN 12050-3 (DN 50) in Verbindung mit der Geberit
Haltekralle

Hinweis:
Detaillierte Anwendungsgrenzen sind den technischen
Unterlagen zu entnehmen oder bei Geberit zu erfragen.

Werkstoff: Polypropylen-Copolymer (PP-MX),
mineralverstärkt, halogenfrei Längenausdehnung: 0,08
mm/m*K Temperaturbeständig: kurzzeitig 100°C
Baustoffklasse: DIN 4102-1-B2, normal entflammbar,
nicht brennend abtropfend, Klasse E nach DIN EN
13501-1, normal entflammbar, nicht brennend abtropfend
Ringsteifigkeit: 4 kN/m²

Für die Verlegung mit Brandschutzanforderungen stehen
folgende Möglichkeiten zur Verfügung: Rohrabschottung
(Decke/Wand):
- Geberit Rohrschott90 Plus EN, R30 bis R90 gemäß aBG Z-19.53-2236 Installationsschacht inkl. Sonderdecken:
- Geberit Quattro I30 gemäß aBG Z-19.30-2206
- Geberit Quattro I90 gemäß aBG Z-19.30-2207
Installationswände:
- Geberit Quattro F30 gemäß abP P-MPA-E-02-050
- Geberit Quattro F90 gemäß abP P-MPA-E-02-049

Zu vorgenannten Rohrabschottung sind folgende
Nullabstände zu Geberit Versorgungssystemen
(Decke/Wand) zugelassen:
- Geberit FlowFit/PushFit/Mepla gemäß abP P-MPA-
E-00-0633
- Geberit Mapress gemäß abP P-BWU03-I 17.6.5
- Rockwool mit Conlit 150 U gemäß abP P-3725/4130-MPA
BS Absperrvorrichtung für Lüftungsleitungen nach DIN
18017-3:
- Bartholomäus GEBA AVR gemäß abZ Z-41.3-686 DN 80 bis DN 200
- Wildeboer TS 18 gemäß abZ Z-41.3-556 DN 80 bis DN 200
- Helios ELS-D gemäß abZ Z-41.3-368 DN 100 bis DN 200
Die Absperrvorrichtung für Lüftungsleitungen ist in
diesem Fall immer unterhalb der Decke, aufgesetzt,
anzuordnen.

Die Vorgaben der jeweiligen Anwendbarkeitsnachweise
(abP, abZ, aBG) sind in jedem Fall für die detaillierte
Planung zu berücksichtigen.

Weitere Anwendungen zu den umfangreichen Geberit
Brandschutzlösungen sind dem separaten
Leistungsverzeichnis "Geberit Brandschutzlösungen zu
entnehmen.

Verlegung nach Herstellerrichtlinien unter Einhaltung
der DIN EN 12056 und DIN 1986-100.

Für das ausgeschriebene Produkt liegt eine
Haftungsübernahmevereinbarung zwischen dem Hersteller und dem ZVSHK bzw. dem BTGA vor.

Fabrikat: Geberit oder gleichwertig
Typ: Silent-Pro

Das Entwässerungssystem ist gemäß DIN 4109 gegen
Körperschallübertragung vom Baukörper zu trennen.

Die Verarbeitung und Verlegung sind nach den
herstellerspezifischen Vorschriften, sowie unter
Einhaltung einschlägiger Normen durchzuführen.

Formstücke, Rohrschellen, Verbinder usw, sind separat im LV ausgeschrieben. Verschnitt, sowie Befestigungs- und Kleinmaterial sind in die Einheitspreise
einzukalkulieren.

Fabrikat  GEBERIT oder gleichwertig
 Typ  Silent-Pro hochschallgedämmtes
  Abwasserstecksystem

Gew. Fabrikat  ......................................................

Gew. Typ  ......................................................

**2.10 Schallgedämmtes Rohr DN 50**
Schallgedämmtes Rohr
DN 50  d 50 mm
Leistung wie zuvor beschrieben
Menge: 25,000 lfdm

**2.20 Schallgedämmtes Rohr DN 70**
Schallgedämmtes Rohr
DN 70  d 75 mm
Leistung wie zuvor beschrieben
Menge: 5,000 lfdm

**2.30 Schallgedämmtes Rohr DN 90**
Schallgedämmtes Rohr
DN 90  d 90 mm
Leistung wie zuvor beschrieben
Menge: 1,000 lfdm

**2.40 Schallgedämmtes Rohr DN 100**
Schallgedämmtes Rohr
DN 100  d 110 mm
Leistung wie zuvor beschrieben
Menge: 50,000 lfdm

**2.50 Schallgedämmter Bogen 15 Grad - 87,5 Grad DN 50**
Schallgedämmter Bogen 15 Grad - 87,5 Grad
DN 50  d 50 mm
Leistung wie zuvor beschrieben
Menge: 15,000 Stck

**2.60 Schallgedämmter Bogen 15 Grad - 87,5 Grad DN 70**
Schallgedämmter Bogen 15 Grad - 87,5 Grad
DN 70  d 75 mm
Leistung wie zuvor beschrieben
Menge: 1,000 Stck

**2.70 Schallgedämmter Bogen 15 Grad - 87,5 Grad DN 90**
Schallgedämmter Bogen 15 Grad - 87,5 Grad
DN 90  d 90 mm
Leistung wie zuvor beschrieben
Menge: 1,000 Stck

**2.80 Schallgedämmter Bogen 15 Grad - 87,5 Grad DN 100**
Schallgedämmter Bogen 15 Grad - 87,5 Grad
DN 100  d 110 mm
Leistung wie zuvor beschrieben
Menge: 20,000 Stck

**2.90 Schallgedämmter Abzweig 45 Grad und 87,5 Grad DN 50**
Schallgedämmter Abzweig 45 Grad und 87,5 Grad
DN 50  d 50 mm
Leistung wie zuvor beschrieben
Menge: 3,000 Stck

**2.100 Schallgedämmter Abzweig 45 Grad und 87,5 Grad DN 70**
Schallgedämmter Abzweig 45 Grad und 87,5 Grad
DN 70  d 75 mm
Leistung wie zuvor beschrieben
Menge: 2,000 Stck

**2.110 Schallgedämmter Abzweig 45 Grad und 87,5 Grad DN 90**
Schallgedämmter Abzweig 45 Grad und 87,5 Grad
DN 90  d 90 mm
Leistung wie zuvor beschrieben
Menge: 1,000 Stck

**2.120 Schallgedämmter Abzweig 45 Grad und 87,5 Grad DN 100**
Schallgedämmter Abzweig 45 Grad und 87,5 Grad
DN 100  d 110 mm
Leistung wie zuvor beschrieben
Menge: 10,000 Stck

**2.130 Schallgedämmter Bogenabzweig 87,5 Grad DN 90**
Schallgedämmter Bogenabzweig 87,5 Grad DN 90
DN 90  d 90 mm
Leistung wie zuvor beschrieben
Menge: 1,000 Stck

**2.140 Schallgedämmter Bogenabzweig 87,5 Grad DN 100**
Schallgedämmter Bogenabzweig 87,5 Grad DN 100
DN 100  d 110 mm
Leistung wie zuvor beschrieben
Menge: 1,000 Stck

**2.150 Schallgedämmter Bogenabzweig 87,5 Grad zweifach DN 90**
Schallgedämmter Bogenabzweig 87,5 Grad zweifach DN 90
DN 90  d 90 mm
Leistung wie zuvor beschrieben
Menge: 1,000 Stck

**2.160 Schallgedämmter Bogenabzweig 87,5 Grad zweifach DN 100**
Schallgedämmter Bogenabzweig 87,5 Grad zweifach DN 100
DN 100  d 110 mm
Leistung wie zuvor beschrieben
Menge: 2,000 Stck

**2.170 Schallgedämmter Eckabzweig 87,5 Grad / 90 Grad DN 100**
Schallgedämmter Eckabzweig 87,5 Grad / 90 Grad
- Anschlüsse 90° versetzt
DN 100  d 110 mm / 110 / 110
Leistung wie zuvor beschrieben
Menge: 1,000 Stck

**2.180 Schallgedämmtes Übergangsstück DN 70**
Schallgedämmtes Übergangsstück,
Reduktion exzentrisch
DN 70  d 75 mm
Leistung wie zuvor beschrieben
Menge: 4,000 Stck

**2.190 Schallgedämmtes Übergangsstück DN 90**
Schallgedämmtes Übergangsstück,
Reduktion exzentrisch
DN 90  d 90 mm
Leistung wie zuvor beschrieben
Menge: 1,000 Stck

**2.200 Schallgedämmtes Übergangsstück DN 100**
Schallgedämmtes Übergangsstück,
Reduktion exzentrisch
DN 100  d 110 mm
Leistung wie zuvor beschrieben
Menge: 8,000 Stck

**2.210 Schallgedämmte Reinigungsöffnung DN 70**
Schallgedämmte Reinigungsöffnung
mit Verschlusskappe PP
mit Dichtung EPDM
DN 70  d 75 mm
Leistung wie zuvor beschrieben
Menge: 1,000 Stck

**2.220 Schallgedämmte Reinigungsöffnung DN 90**
Schallgedämmte Reinigungsöffnung
mit Verschlusskappe PP
mit Dichtung EPDM
DN 90  d 90 mm
Leistung wie zuvor beschrieben
Menge: 1,000 Stck

**2.230 Schallgedämmte Reinigungsöffnung DN 100**
Schallgedämmte Reinigungsöffnung
mit Verschlusskappe PP
mit Dichtung EPDM
DN 100  d 110 mm
Leistung wie zuvor beschrieben
Menge: 4,000 Stck

**2.240 Schallgedämmte Übergangsmuffe DN 50 / 56**
Schallgedämmte Übergangsmuffe
mit Lippendichtung aus EPDM
mit Krallring aus Chromnickelstahl
DN 50 / 56  d 50 / 56 mm
Leistung wie zuvor beschrieben
Menge: 4,000 Stck

**2.250 Schallgedämmte Übergangsmuffe DN 70 / 70**
Schallgedämmte Übergangsmuffe
mit Lippendichtung aus EPDM
mit Krallring aus Chromnickelstahl
DN 70 / 70  d 75 / 75 mm
Leistung wie zuvor beschrieben
Menge: 1,000 Stck

**2.260 Schallgedämmte Übergangsmuffe DN 90 / 90**
Schallgedämmte Übergangsmuffe
mit Lippendichtung aus EPDM
mit Krallring aus Chromnickelstahl
DN 90 / 90  d 90 / 90 mm
Leistung wie zuvor beschrieben
Menge: 1,000 Stck

**2.270 Schallgedämmte Übergangsmuffe DN 100 / 100**
Schallgedämmte Übergangsmuffe
mit Lippendichtung aus EPDM
mit Krallring aus Chromnickelstahl
DN 100 / 100  d 110 / 110 mm
Leistung wie zuvor beschrieben
Menge: 6,000 Stck

**2.280 Schallgedämmte Doppelsteckmuffe DN 50**
Schallgedämmte Doppelsteckmuffe
mit Lippendichtung EPDM
DN 50  d 50 mm
Leistung wie zuvor beschrieben
Menge: 1,000 Stck

**2.290 Schallgedämmte Doppelsteckmuffe DN 70**
Schallgedämmte Doppelsteckmuffe
mit Lippendichtung EPDM
DN 70  d 75 mm
Leistung wie zuvor beschrieben
Menge: 1,000 Stck

**2.300 Schallgedämmte Doppelsteckmuffe DN 90**
Schallgedämmte Doppelsteckmuffe
mit Lippendichtung EPDM
DN 90  d 90 mm
Leistung wie zuvor beschrieben
Menge: 1,000 Stck

**2.310 Schallgedämmte Doppelsteckmuffe DN 100**
Schallgedämmte Doppelsteckmuffe
mit Lippendichtung EPDM
DN 100  d 110 mm
Leistung wie zuvor beschrieben
Menge: 4,000 Stck

**2.320 Verbinder, Edelstahl DN 50**
Verbinder, Edelstahl
mit Dichtmanschette EPDM
DN 50  d 50 mm
Leistung wie zuvor beschrieben
Menge: 2,000 Stck

**2.330 Verbinder, Edelstahl DN 70**
Verbinder, Edelstahl
mit Dichtmanschette EPDM
DN 70  d 75 mm
Leistung wie zuvor beschrieben
Menge: 1,000 Stck

**2.340 Verbinder, Edelstahl DN 90**
Verbinder, Edelstahl
mit Dichtmanschette EPDM
DN 90  d 90 mm
Leistung wie zuvor beschrieben
Menge: 1,000 Stck

**2.350 Verbinder, Edelstahl DN 100**
Verbinder, Edelstahl
mit Dichtmanschette EPDM
DN 100  d 110 mm
Leistung wie zuvor beschrieben
Menge: 2,000 Stck

*Hinweis: Rohrschellen für Silent Pro Rohr*
Rohrschellen für hochschallgedämmtes Rohr
Stabile Rohrschelle verzinkt in Gelenkausführung mit an-geschweissten Muttern für die Spannschrauben. Mit eingeschweisster Anschlussmutter, verzinkt, mit ein- gelegter Schalldämmeinlage. Einschließlich Metalldübel, Gewindestange, Unterlegscheiben, Muttern usw.

**2.360 Rohrschelle, verzinkt DN 50**
Rohrschelle, verzinkt
schallgedämmt mit IG M10 und AG 1/2 Zoll
mit Innen- / Außengewinde
DN 50  d 50 mm
Leistung wie zuvor beschrieben
Menge: 10,000 Stck

**2.370 Rohrschelle, verzinkt DN 70**
Rohrschelle, verzinkt
schallgedämmt mit IG M10 und AG 1/2 Zoll
mit Innen- / Außengewinde
DN 70  d 75 mm
Leistung wie zuvor beschrieben
Menge: 1,000 Stck

**2.380 Rohrschelle, verzinkt DN 90**
Rohrschelle, verzinkt
schallgedämmt mit IG M10 und AG 1/2 Zoll
mit Innen- / Außengewinde
DN 90  d 90 mm
Leistung wie zuvor beschrieben
Menge: 1,000 Stck

**2.390 Rohrschelle, verzinkt DN 100**
Rohrschelle, verzinkt
schallgedämmt mit IG M10 und AG 1/2 Zoll
mit Innen- / Außengewinde
DN 100  d 110 mm
Leistung wie zuvor beschrieben
Menge: 30,000 Stck

*Hinweis: Vorbeschrieb Geberit Rohrschott 90Plus EN*
Vorbeschrieb Geberit Rohrschott 90Plus EN

Geberit Rohrschott90 Plus EN für Abwasserleitungen
- Geberit Silent-Pro von d 50 - d 160
- Geberit Silent-db20 von d 56 - d 160
- Geberit Silent-PP von d 32 - d 160
- Geberit PE von d 32 - d 200

Aufklappbares Rohrschott für Wand- und
Deckendurchführung in den Abmessungen DN 30 bis
DN 200 der Feuerwiderstandsklasse R 30, R 60 und R 90
nach DIN 4102 Teil 11.
Zum Einbau in Massivdecken und -wänden / Leichte
Trennwände der Feuerwiderstandsklasse F 30, F 60 und F 90. Das Rohrschott kann direkt an der Wand bzw.
unterhalb der Decke

- aufgesetzt
- teilweise eingelassen
- ganz eingelassen

von 45° bis 90° eingesetzt werden.
Für die Montage an leichten Trockenbauwänden werden
zusätzlich durchgehende Gewindestangen M6 bauseits
benötigt.

Je nach Bausituation ist bei teilweise oder ganz
eingelassenem Rohrschott ein unterschiedlicher Montageaufwand zu berücksichtigen.

Allgemeine Bauartgenehmigung
aBG: Z-19.53-2236

Eigenschaften:
- Farbe: Blau RAL 5002
- Absolut wartungsfrei
- für nachträglichen Einbau geeignet
- Zulassung über Steckmuffe bei Silent-Pro und Silent-
PP(Rohrschott immer eine Dimension größer)
- Zulassung über Geberit Isol Flex (Rohrschott eine
Dimension größer)
- Zulassung über Isolierung aus flexiblem
Elastomerschaum (FEF), AF/Armaflex (Rohrschott eine
Dimension größer)
- Zulassung für Decken die nachträglich mit einer nicht
brennbaren Wärmedämmung gedämmt werden
- Abschottung bei stockwerksdurchdringenden
Duschabläufen
 - Geberit Duschfläche Setaplano
 - Geberit Duschrinne der Reihe CleanLine
- Abschottung bei Geberit Pluvia Dachwassereinlauf DN
56 im Massivdach

Einsatzbereiche:
- Decken >= 10 bzw. >= 15 cm (mit Nullabständen s.u.)
- Massivwände >= 10 cm
- Leichtbauwände >= 10 cm

Nullabstand zu nachfolgenden Zulassungen:
- Geberit Rohrschott90 Plus EN
- Rohrabschottung Geberit FlowFit/PushFit/Mepla
 AbP P-MPA-E-00-063
- Rohrabschottung Geberit Mapress R800
 AbP P-BWU03-I 17.6.5
- Rohrabschottung Rockwool mit Conlit 150 U
 AbP P-3725/4130-MPA BS
- Absperrvorrichtung für Lüftungsleitungen nach DIN
18017-3:
 - Bartholomäus GEBA AVR gem. AbZ Z-41.3-686 DN 80 bis DN 200
 - Wildeboer TS 18 gem. AbZ Z-41.3-556 DN 80 bis DN 200
- Helios ELS-D gem. AbZ Z-41.3-368 DN 100 bis DN 200
Die Absperrvorrichtung für Lüftungsleitungen ist in
diesem Fall immer unterhalb der Decke, aufgesetzt,
anzuordnen.

Weitere Einsatzbereiche und detaillierte Anwendungen
gemäß der Zulassung. Jede Rohrabschottung muss mit
einem Kennzeichnungsschild dauerhaft gekennzeichnet
werden.

Lieferumfang
Montageanleitung, Kennzeichnungsschild,
Körperschalldämmung, Befestigungsmaterial.

Für das ausgeschriebene Produkt liegt eine
Haftungsübernahmevereinbarung zwischen dem Hersteller und dem ZVSHK bzw. dem BTGA vor.
Fabrikat  Geberit oder gleichwertig
Typ  Rohrschott 90 Plus EN

Gew. Fabrikat  ......................................................

Gew. Typ  ......................................................

Rohrabschottung liefern und komplett montieren in den
Abmessungen:

**2.400 Rohrschott90 Plus EN DN 50**
Rohrschott90 Plus EN für
Schallschutzrohr d 50 mm,

Leistung wie zuvor beschrieben
Menge: 1,000 Stck

**2.410 Rohrschott90 Plus EN DN 70**
Rohrschott90 Plus EN für
Schallschutzrohr d 75 mm,

Leistung wie zuvor beschrieben
Menge: 1,000 Stck

**2.420 Rohrschott90 Plus EN DN 90**
Rohrschott90 Plus EN für
Schallschutzrohr d 90 mm,

Leistung wie zuvor beschrieben
Menge: 1,000 Stck

**2.430 Rohrschott90 Plus EN DN 100**
Rohrschott90 Plus EN für
Schallschutzrohr d 110 mm,

Leistung wie zuvor beschrieben
Menge: 2,000 Stck

*Hinweis: Bodenabläufe*

*Hinweis: Vor Bestellung der nachfolgenden Bodeneinläufe*
Vor Bestellung der nachfolgenden Bodeneinläufe ist die Ausführung und der Fußbodenaufbau inklusive der Anforderungen an Abdichtung und Brandschutz mit der örtlichen Bauleitung abzuklären!

**2.440 Bodenablauf aus Gußeisen DN 100**
Bodenablauf Passavant DN 100 aus Gusseisen mit Anstrich, Stutzenneigung 90°, geprüft nach DIN EN 1253 ohne Geruchverschluss, Baustoffklasse A 1, nicht brennbar, natürlicher, recyclebarer Werkstoff, geprüfter, integrierter Schallschutz gemäß VDI 4100:2012, SST III = 22dB(A), mit Pressdichtungsflansch und Erdungsan- schluss, mit Sickeröffnungen mit Bauzeitschutzdeckel geprüfter Brandschutz von unten und oben geeignet für Deckendicken ab 100 mm in Verbindung mit Einbauset Fit-in (Kernbohrungsmaß Ø 160 mm) in Verbindung mit Brandschutzset 5570.10.35, Ablaufleistung 2,0 l/s, Gewicht 9,2 kg, Aussparungsmaße 180 x 320 mm

Fabrikat  ACO Passavant oder gleichwertig
Typ  Bodenablauf
DN  100
Art.Nr.  5571.10.20

Gew. Fabrikat  ......................................................

Gew. Typ  ......................................................
Menge: 5,000 Stck

**2.450 Geruchverschluss aus Kunststoff**
Geruchverschluss aus Kunststoff, zweiteilig heraus- nehmbar, bestehend aus Glocke und Staurohr mit angespritzter Lippendichtung passend für ACO Boden- ablauf Passavant DN 50/ 70/ 100, Gewicht 0,1 kg
Fabrikat  ACO oder gleichwertig
DN  100
Typ  Geruchsverschluss aus Kunststoff
Nr.  5128.10.55

Gew. Fabrikat  ......................................................

Gew. Typ  ......................................................
Menge: 5,000 Stck

**2.460 Aufsatzstück aus Kunststoff**
ACO AV-Selecta-PP Aufsatzstück aus Kunststoff
Stutzendurchmesser 125 mm, Dünnbett
mit angespritztem Kunststoffvlies
für die Dünnbettanbindung
Wassereinwirkungsklasse W3-I gemäß DIN 18534
Rahmen aus Edelstahl 148 x 148 mm
Schlitzrost aus Edelstahl, verschraubt
mit Verschieberahmen
für Barfußbereich geeignet
höhenverstellbar
mit AbdichtringBelastungsklasse K3
rutschhemmend, Klasse C gemäß DIN 51097
Gewicht 1,7 kg
Fabrikat  ACO oder gleichwertig
Typ  Aufsatzstück aus Kunststoff
Nr.  5141.91.53

Gew. Fabrikat  ......................................................

Gew. Typ  ......................................................
Menge: 5,000 Stck

**2.470 Fit-In-Einbauset DN 100**
Fit-In Einbauset DN 100 AbZ bei DIBt beantragt, nicht brennbar gemäß Baustoffklasse A 1 zum mörtellosen Einbau in Kernbohrungen ø 160 mm für ACO Bodenablauf Passavant DN 100, Stutzenneigung 90° optional mit Brandschutz-Set (R 30 - R 120) 5170.10.35 AD 159 mm/ H 149 mm Gewicht 1,3 kg
Fabrikat  ACO Passavant oder gleichwertig
Typ:  Fit-In Einbauset
DN  100
Art.Nr.  5570.10.60

Gew. Fabrikat  ......................................................

Gew. Typ  ......................................................
Menge: 2,000 Stck

**2.480 Brandschutzset DN 70**
Brandschutzset DN 100 Brandschutzklasse R 30 bis R 120 Feuer- und Rauchverschluss zur Brandschutz-Aus- rüstung von ACO Bodenabläufen Passavant, DN 100 Stutzenneigung 90°, ohne Geruchverschluss bestehend aus Geruchverschluss mit Hitzeschild und Brandschutz-Kartusche

Fabrikat:  ACO Passavant oder gleichwertig
Typ  Brandschutzset
DN  100
Art.Nr.  5570.10.35

Gew. Fabrikat  ......................................................

Gew. Typ  ......................................................
Menge: 2,000 Stck

*Hinweis: Be- und Entlüftungen*

**2.490 Belüftungsventil DN 75**
Belüftungsventil für Abwasseranlagen
Wartungsfreies Belüftungsventil aus schlagfestem ABS Kunststoff zum Einbau innerhalb von Gebäuden. Freier Lufteinlass ohne Siebe oder Gitter, mit einer Dauerelastische Mikroporen-Membran. 10 Jahre Garantie. Abnehmbare Frostschutzhaube. Geprüft und zugelassen nach DIN EN 12 380.
Durgo DN 50  Luftleistung 17 l / s
Durgo DN 75  Luftleistung 37 l / s
Durgo DN 90  Luftleistung 48 l / s
Durgo DN 110  Luftleistung 44,2 l / s

Fabrikat  Durgo oder gleichwertig
Typ  DN 75

Gew. Fabrikat  ........................................................

Gew. Typ  ........................................................
Menge: 1,000 Stck

**2.500 Belüftungsventil DN 110**
Belüftungsventil für Abwasseranlagen
Wartungsfreies Belüftungsventil aus schlagfestem ABS Kunststoff zum Einbau innerhalb von Gebäuden. Freier Lufteinlass ohne Siebe oder Gitter, mit einer Dauerelastische Mikroporen-Membran. 10 Jahre Garantie. Abnehmbare Frostschutzhaube. Geprüft und zugelassen nach DIN EN 12 380.
Durgo DN 50  Luftleistung 17 l / s
Durgo DN 75  Luftleistung 37 l / s
Durgo DN 90  Luftleistung 48 l / s
Durgo DN 110  Luftleistung 44,2 l / s

Fabrikat  Durgo oder gleichwertig
Typ  DN 110

Gew. Fabrikat  ........................................................

Gew. Typ  ........................................................
Menge: 2,000 Stck

**2.510 Einbaukasten für Belüftungsventil DN 110**
Der Einbaukasten Premium Max wurde speziell entwickelt für die Aufnahme von DN 75, DN 90 und DN 110 Ventilen. Die vier Klammerhalter sorgen für einen komfortablen Einbau in einer Vorbauwand.

Die optionalen Frontblenden werden am Einbaukasten fixiert und ermöglichen einen einfachen und schnellen Zugang zum Ventil.

Fabrikat  Durgo oder gleichwertig
Typ  Einbaukasten Premium Max DN 110

Gew. Fabrikat  ........................................................

Gew. Typ  ........................................................
Menge: 2,000 Stck

**2.520 Verriegelbare Tür für Einbaukasten**
Verriegelbare Tür Edelstahl Weiß lackiert für vorstehenden Einbaukasten PREMIUM MAX.

Fabrikat  Durgo oder gleichwertig
Typ  Verriegelbare Türe

Gew. Fabrikat  ........................................................

Gew. Typ  ........................................................
Menge: 2,000 Stck

*Hinweis: Anschlüsse an Grundleitungen herstellen*

**2.530 Anschluß an Grundleitung**
Anschluß an bauseits hergestellte Grundleitung aus
Kunststoff-Rohr mit Übergang auf Abflussrohr mit
entsprechendem Querschnitt, komplett einschließlich
aller erforderlichen Materialien herstellen.
Folgende Leistungen sind einzukalkulieren:
1. Grundleitungen gemäß Plan überprüfen
2. Anschluß freilegen (ggf. kleinere Stemmarbeiten erforderlich)
3. Anschluß an KG-Rohr/Steinzeug-Rohr mit Steckmuffe oder entsprechendem Adapter herstellen

Grundleitung: DN 100 bis DN 150
Anschluß:  DN 70  bis DN 150
Menge: 8,000 Stck

*Hinweis: Anschlüsse an baus. Dachgully und Entlüftung*
Anschlüsse an baus. Dachgullys und  Entlüftungen herstellen

**2.540 Anschluß an Dachgullys u. Entlüftung herstellen**
Anschluß an bauseits vorh. Dachgullys und Entlüftungen aus Kunststoff-Rohr mit Übergang auf Abflussrohr mit
entsprechendem Querschnitt herstellen.
Folgende Leistungen sind einzukalkulieren:
1. Entlüftung gemäß Plan überprüfen
2. Anschluß freilegen (ggf. kleinere Stemmarbeiten erforderlich)
3. Anschluß an KST-Rohr herstellen

Fallleitung:  DN 100 bis DN 150
Anschluß:  DN 100 bis DN 150
Menge: 5,000 Stck

### Abschnitt 3 Rohrleitungen und Zubehör

*Hinweis: Die nachfolgenden Positionen enthalten*
Die nachfolgenden Positionen enthalten die kpl. Lieferung und Montage, soweit nicht separat ausgeschrieben!

*Hinweis: Vor Montagebeginn ist die Wasserqualität in*
Vor Montagebeginn ist die Wasserqualität in Bezug zum einzubauendem Rohrmaterial zu prüfen, bzw. mit dem Wasserversorgungsunternehmen abzuklären. Eine entsprechende Wasseranalyse ist einzuholen.
Ebenfalls vor Montagebeginn ist der Wasserdruck zu prüfen.

*Hinweis: Trinkwasserrohrleitungen*

*Hinweis: Mehrschichtverbundrohrleitungen für Trinkwasser*
Mehrschichtverbundrohrleitungen für Trinkwasser
Das druckverlustoptimierte Geberit FlowFit
Versorgungssystem für Trinkwasseranlagen bestehend aus
Metallverbundrohr in den Dimensionen d16 - 75 mm mit
DVGWG-Baumusterprüfzertifikat DW-8801DL0200, geprüft
nach DVGW Arbeitsblatt W 534: Ausgabe Juli 2015 mit dem
Nachweis "undicht im unverpressten Zustand".

Systemkomponenten:

Geberit Systemrohr ML, besteht aus Polyethylen erhöhter
Temperaturbeständigkeit (PE-RT II), einem stumpf
verschweißtem Tragrohr aus Aluminium und einer äußeren
Schutzschicht aus Polyethylen erhöhter
Temperaturbeständigkeit (PE-RT II), Rohrenden
hygienisch verschlossen.

Das Geberit Systemrohr ML gibt es in folgenden
Varianten:
- Stangenwaren d16 - 75 mm
- Rollenware d16 - 25 mm
- Rollenware im Schutzrohr d16 - 20 mm
- vorgedämmte Rollenware in den Dämmstärken 6, 10, 13
und 26 mm (0,04 W/(m*K))d16 - 25 mm

Geberit FlowFit Pressfittings aus Kunststoff (PPSU)
bzw. aus bleifreiem Rotguss (CuSn4Zn2PS), bleifreier
Siliziumbronze (CuZn21Si3P) und Edelstahl (1.4401),
mit farblichen Pressindikator zur eindeutigen
Werkzeugzuordnung und -Führung und zur Erkennung nicht
verpresster Verbindung vor der Druckprobe. Mit
drehbarer Pressstelle und hygieneunterstützender
Verschlusskappe. Die Systemrohre können ohne
Kalibrieren und Entgraten eingesteckt werden und die
Einstecktiefe ist über Sichtfenster erkennbar. Die
Systemkomponenten entsprechen den aktuellen
Bewertungsgrundlagen des Umweltbundesamtes.

Die Rohre, Fittings und Dichtungen sind zugelassen
für die Desinfektion von Trinkwasser, gemäß der Liste
der Aufbereitungsstoffe und Desinfektionsverfahren lt.
Trinkwasserverordnung - TrinkwV.

Für das ausgeschriebene Produkt liegt eine
Haftungsübernahmevereinbarung zwischen dem Hersteller
und dem ZVSHK bzw. dem BTGA vor.

Die Verarbeitung und Verlegung ist nach DIN EN 806,
DIN EN 1717 und nationalen Ergänzungsnormen der
Normenreihe DIN 1988, den herstellerspezifischen
Vorschriften sowie der Einhaltung einschlägiger Normen
durchzuführen. Die herstellerspezifischen Eigenschaften
sind durch einen Nachweis zu bestätigen.

Bei wasserseitigem Anschluss an alle Geberit Montageelemente und Installationsbausteine erfolgt dies grundsätzlich durch  passende Fittinge. Der Armaturenwasseranschluss ist bei Geberit Montageelementen und Installationsbausteinen mit enthalten und wird daher nicht als Einzelposition aufgeführt.

Fabrikat:  Geberit oder gleichwertig
Typ:  FlowFit

Gew. Fabrikat:  ......................................................

Gew. Typ:  ......................................................

**3.10 Metallverbundrohr, DN 12 / 16 x 2,0 mm**
*** Zu bezuschlagende Position
Metallverbundrohr, DN 12 / 16 x 2,0 mm
Leistung wie zuvor beschrieben
Menge: 10,000 lfdm

**3.20 Metallverbundrohr, DN 15 / 20 x 2,0 mm**
*** Zu bezuschlagende Position
Metallverbundrohr, DN 15 / 20 x 2,0 mm
Leistung wie zuvor beschrieben
Menge: 60,000 lfdm

**3.30 Metallverbundrohr, DN 20 / 25 x 2,5 mm**
*** Zu bezuschlagende Position
Metallverbundrohr, DN 20 / 25 x 2,5 mm
Leistung wie zuvor beschrieben
Menge: 45,000 lfdm

**3.40 Metallverbundrohr, DN 25 / 32 x 2,8 mm**
*** Zu bezuschlagende Position
Metallverbundrohr, DN 25 / 32 x 2,8 mm
Leistung wie zuvor beschrieben
Menge: 50,000 lfdm

**3.50 Metallverbundrohr, DN 32 / 40 x 3,0 mm**
*** Zu bezuschlagende Position
Metallverbundrohr, DN 32 / 40 x 3,0 mm
Leistung wie zuvor beschrieben
Menge: 25,000 lfdm

**3.60 Metallverbundrohr, DN 40 / 50 x 3,8 mm**
*** Zu bezuschlagende Position
Metallverbundrohr, DN 40 / 50 x 3,8 mm
Leistung wie zuvor beschrieben
Menge: 15,000 lfdm

*Hinweis: Metallverbundrohr - Formstücke*

**3.70 FlowFit Bogen, DN 12 / d 16 mm**
FlowFit Bogen, DN 12 / d 16 mm
Leistung wie zuvor beschrieben
Menge: 4,000 Stck

**3.80 FlowFit Bogen, DN 15 / d 20 mm**
FlowFit Bogen, DN 15 / d 20 mm
Leistung wie zuvor beschrieben
Menge: 20,000 Stck

**3.90 FlowFit Bogen, DN 20 / d 25 mm**
FlowFit Bogen, DN 20 / d 26 mm
Leistung wie zuvor beschrieben
Menge: 15,000 Stck

**3.100 FlowFit Bogen, DN 25 / d 32 mm**
FlowFit Bogen, DN 25 / d 32 mm
Leistung wie zuvor beschrieben
Menge: 15,000 Stck

**3.110 FlowFit Bogen, DN 32 / d 40 mm**
FlowFit Bogen, DN 32 / d 40 mm
Leistung wie zuvor beschrieben
Menge: 10,000 Stck

**3.120 FlowFit Bogen, DN 40 / d 50 mm**
FlowFit Bogen, DN 40 / d 50 mm
Leistung wie zuvor beschrieben
Menge: 5,000 Stck

**3.130 FlowFit T-Stücke, DN 12 / d 16 mm**
FlowFit T-Stücke, DN 12 / d 16 mm
Leistung wie zuvor beschrieben
Menge: 2,000 Stck

**3.140 FlowFit T-Stücke, DN 15 / d 20 mm**
FlowFit T-Stücke, DN 15 / d 20 mm
Leistung wie zuvor beschrieben
Menge: 12,000 Stck

**3.150 FlowFit T-Stücke, DN 20 / d 25 mm**
FlowFit T-Stücke, DN 20 / d 25 mm
Leistung wie zuvor beschrieben
Menge: 8,000 Stck

**3.160 FlowFit T-Stücke, DN 25 / d 32 mm**
FlowFit T-Stücke, DN 25 / d 32 mm
Leistung wie zuvor beschrieben
Menge: 10,000 Stck

**3.170 FlowFit T-Stücke, DN 32 / d 40 mm**
FlowFit T-Stücke, DN 32 / d 40 mm
Leistung wie zuvor beschrieben
Menge: 2,000 Stck

**3.180 FlowFit T-Stücke, DN 40 / d 50 mm**
FlowFit T-Stücke, DN 40 / d 50 mm
Leistung wie zuvor beschrieben
Menge: 2,000 Stck

**3.190 FlowFit Reduktion, DN 15 / d 20 mm**
FlowFit Reduktion, DN 15 / d 20 mm
Leistung wie zuvor beschrieben
Menge: 2,000 Stck

**3.200 FlowFit Reduktion, DN 20 / d 25 mm**
FlowFit Reduktion, DN 20 / d 25 mm
Leistung wie zuvor beschrieben
Menge: 10,000 Stck

**3.210 FlowFit Reduktion, DN 25 / d 32 mm**
FlowFit Reduktion, DN 25 / d 32 mm
Leistung wie zuvor beschrieben
Menge: 6,000 Stck

**3.220 FlowFit Reduktion, DN 32 / d 40 mm**
FlowFit Reduktion, DN 32 / d 40 mm
Leistung wie zuvor beschrieben
Menge: 5,000 Stck

**3.230 FlowFit Reduktion, DN 40 / d 50 mm**
FlowFit Reduktion, DN 40 / d 50 mm
Leistung wie zuvor beschrieben
Menge: 2,000 Stck

**3.240 FlowFit Kupplung DN 12 / d 16 mm**
FlowFit Kupplung DN 12 / d 16 mm
Leistung wie zuvor beschrieben
Menge: 2,000 Stck

**3.250 FlowFit Kupplung DN 15 / d 20 mm**
FlowFit Kupplung DN 15 / d 20 mm
Leistung wie zuvor beschrieben
Menge: 5,000 Stck

**3.260 FlowFit Kupplung DN 20 / d 26 mm**
FlowFit Kupplung DN 20 / d 26 mm
Leistung wie zuvor beschrieben
Menge: 2,000 Stck

**3.270 FlowFit Kupplung DN 25 / d 32 mm**
FlowFit Kupplung DN 25 / d 32 mm
Leistung wie zuvor beschrieben
Menge: 2,000 Stck

**3.280 FlowFit Kupplung DN 32 / d 40 mm**
FlowFit Kupplung DN 32 / d 40 mm
Leistung wie zuvor beschrieben
Menge: 2,000 Stck

**3.290 FlowFit Kupplung DN 40 / d 50 mm**
FlowFit Kupplung DN 40 / d 50 mm
Leistung wie zuvor beschrieben
Menge: 1,000 Stck

**3.300 FlowFit Übergang mit AG/IG, DN 12 / d 16 mm**
FlowFit Übergang mit AG/IG, DN 12 / d 16 mm
Leistung wie zuvor beschrieben
Menge: 5,000 Stck

**3.310 FlowFit Übergang mit AG/IG, DN 15 / d 20 mm**
FlowFit Übergang mit AG/IG, DN 15 / d 20 mm
Leistung wie zuvor beschrieben
Menge: 40,000 Stck

**3.320 FlowFit Übergang mit AG/IG, DN 20 / d 25 mm**
FlowFit Übergang mit AG/IG, DN 20 / d 25 mm
Leistung wie zuvor beschrieben
Menge: 10,000 Stck

**3.330 FlowFit Übergang mit AG/IG, DN 25 / d 32 mm**
FlowFit Übergang mit AG/IG, DN 25 / d 32 mm
Leistung wie zuvor beschrieben
Menge: 5,000 Stck

**3.340 FlowFit Übergang mit AG/IG, DN 32 / d 40 mm**
FlowFit Übergang mit AG/IG, DN 32 / d 40 mm
Leistung wie zuvor beschrieben
Menge: 6,000 Stck

**3.350 FlowFit Übergang mit AG/IG, DN 40 / d 50 mm**
FlowFit Übergang mit AG/IG, DN 40 / d 50 mm
Leistung wie zuvor beschrieben
Menge: 4,000 Stck

**3.360 FlowFit Montageplatte für Armaturenanschluss**
FlowFit Montageplatte für Armaturenanschluss
verzinkt, mit Befestigungsmaterial, einschl. Schalldämmset
für einen Armaturenanschluss
Menge: 2,000 Stck

**3.370 FlowFit Montageplatte für 2 x Armaturenanschluss**
FlowFit Montageplatte für Armaturenanschluss
verzinkt, mit Befestigungsmaterial, einschl. Schalldämmset
für zwei Armaturenanschlüsse 76,5 + 153 mm
Menge: 4,000 Stck

**3.380 Dichtscheibe zu Armaturenanschluss**
Dichtscheibe zu Armaturenanschluss
selbstklebend
Zur Abdichtung von Armaturen Rp ½ gegen
Feuchtigkeit im Trockenbau
Menge: 25,000 Stck

**3.390 Armaturenanschluss (Rg) DN 12**
Armaturenanschluss (Rg) zu Montageplatten, mit Press- nippel für Metallverbundrohr DN 12  d 16 mm x Rp ½"
Menge: 5,000 Stck

**3.400 Armaturenanschluss (Rg) DN 15**
Armaturenanschluss (Rg) zu Montageplatten mit Press- nippel für Metallverbundrohr DN 15  d 20 mm x Rp ½"
Menge: 5,000 Stck

**3.410 Armaturenanschluss (Rg) DN 15**
Armaturenanschluss (Rg) zu Montageplatten mit Press- nippel für Metallverbundrohr DN 15  d 20 mm x Rp ¾"
Menge: 5,000 Stck

**3.420 Armaturenanschluss (Rg) DN 20**
Armaturenanschluss (Rg) zu Montageplatten mit Press- nippel für Metallverbundrohr DN 20  d 26 mm x Rp ¾"
Menge: 1,000 Stck

**3.430 Doppelarmaturenanschluss (Rg) DN 15**
Doppelrmaturenanschluss (Rg) zu Montageplatten mit Pressnippel für Metallverbundrohr DN 15 d 20 mm x Rp ½"
Menge: 2,000 Stck

*Hinweis: Rohrschellen für Metallverbundrohre*
Rohrschellen für Metallverbundrohre
Stabile Rohrschelle verzinkt in Gelenkausführung mit
angeschweissten Muttern für die Spannschrauben. Mit
eingeschweisster Anschlussmutter, verzinkt, mit
eingelegter Schalldämmeinlage.
Einschließlich Metalldübel, Gewindestange,
Unterlegscheiben, Muttern usw.

**3.440 Metallverbundrohr - Rohrschelle DN 12**
Metallverbundrohr - Rohrschelle DN 12
Leistung wie zuvor beschrieben
Menge: 4,000 Stck

**3.450 Metallverbundrohr - Rohrschelle DN 15**
Metallverbundrohr - Rohrschelle DN 15
Leistung wie zuvor beschrieben
Menge: 25,000 Stck

**3.460 Metallverbundrohr - Rohrschelle DN 20**
Metallverbundrohr - Rohrschelle DN 20
Leistung wie zuvor beschrieben
Menge: 15,000 Stck

**3.470 Metallverbundrohr - Rohrschelle DN 25**
Metallverbundrohr - Rohrschelle DN 25
Leistung wie zuvor beschrieben
Menge: 20,000 Stck

**3.480 Metallverbundrohr - Rohrschelle DN 32**
Metallverbundrohr - Rohrschelle DN 32
Leistung wie zuvor beschrieben
Menge: 10,000 Stck

**3.490 Metallverbundrohr - Rohrschelle DN 40**
Metallverbundrohr - Rohrschelle DN 40
Leistung wie zuvor beschrieben
Menge: 5,000 Stck

**3.500 Verzinktes Montageschienensystem**
Verzinktes Montageschienensystem für die Befestigung von Rohrleitungen in Bereichen mit hoher Belegedichte,
bestehend aus sendzimirverzinktem Montageschienen in
jeder Form und in allen erforderlichen Abmessungen, mit
Walzkanten, kalt verformt.
Die passenden Wand und Deckenkonsolen sowie Kleinteile, wie Schrauben, Muttern, Montagewinkeln, Gewindestangen, zugelassene Anker und sonstige Verbindungs und Befestigungsmaterial, Halteklauern, nachverzinken der Schnittstellen sind in den Einheitspreis einzukalkulieren. Die Anbindung der Rohrleitungen erfolgt über Rohrschellen mit Gummieinlage.Die Belastung der Anker und Lage ist statisch nachzuweisen.
Menge: 30,000 kg

**3.510 Zuschlag für sonstige Metallverbundrohr**
*** Zuschlagsposition auf die gekennzeichneten Positionen
Zuschlag für sonstige Metallverbundrohr Form- und Verbindungsstücke aus PVDF oder Rotguss die nicht über vorstehende Einzelpostionen erfaßt sind wie:

Verschraubungen, Kupplungen, Übergangsstücke, Übergangsverschraubungen, Anschlussnippel, Kappen und Stopfen.

Zuschlag inklusive  Verschnitt.

Die Verlegung hat entsprechend den Verlegerichtlinien
des Herstellers zu erfolgen.

*Hinweis: Anschlüsse an vorhandene TW-Leitung herstellen*

**3.520 Anschluß an TW-Leitung DN 12**
Anschluß an bauseits hergestellte Trinkwasserleitung aus Metallverbundrohr oder Edelstahl in
entsprechendem Querschnitt, komplett einschließlich
aller erforderlichen Materialien, herstellen.

Bestandsleitung: DN 12
Anschluß:  DN 12
Menge: 1,000 Stck

**3.530 Anschluß an TW-Leitung DN 15**
Anschluß an bauseits hergestellte Trinkwasserleitung aus Metallverbundrohr oder Edelstahl in
entsprechendem Querschnitt, komplett einschließlich
aller erforderlichen Materialien, herstellen.

Bestandsleitung: DN 15
Anschluß:  DN 15
Menge: 4,000 Stck

**3.540 Anschluß an TW-Leitung DN 20**
Anschluß an bauseits hergestellte Trinkwasserleitung aus Metallverbundrohr oder Edelstahl in
entsprechendem Querschnitt, komplett einschließlich
aller erforderlichen Materialien, herstellen.

Bestandsleitung: DN 20
Anschluß:  DN 20
Menge: 4,000 Stck

**3.550 Anschluß an TW-Leitung DN 25**
Anschluß an bauseits hergestellte Trinkwasserleitung aus Metallverbundrohr oder Edelstahl in
entsprechendem Querschnitt, komplett einschließlich
aller erforderlichen Materialien, herstellen.

Bestandsleitung: DN 25
Anschluß:  DN 25
Menge: 4,000 Stck

**3.560 Anschluß an TW-Leitung DN 32**
Anschluß an bauseits hergestellte Trinkwasserleitung aus Metallverbundrohr oder Edelstahl in
entsprechendem Querschnitt, komplett einschließlich
aller erforderlichen Materialien, herstellen.

Bestandsleitung: DN 32
Anschluß:  DN 32
Menge: 2,000 Stck

**3.570 Anschluß an TW-Leitung DN 40**
Anschluß an bauseits hergestellte Trinkwasserleitung aus Metallverbundrohr oder Edelstahl in
entsprechendem Querschnitt, komplett einschließlich
aller erforderlichen Materialien, herstellen.

Bestandsleitung: DN 40
Anschluß:  DN 40
Menge: 2,000 Stck

*Hinweis: Anschlüsse an vorhandenes Gerät herstellen*

**3.580 Anschluß an WW-Bereiter KW, WW, Z**
Anschluß an bauseits gelieferten Warmwasserbereiter mit Trinkwasserleitung aus Metallverbundrohr oder Edelstahl in
entsprechendem Querschnitt, komplett einschließlich
aller erforderlichen Materialien, herstellen.

Anschluss Kaltwasser bis DN 40
Anschluss Warmwasser bis DN 40
Anschluss Zirkulation bis DN 25
Menge: 1,000 Stck

### Abschnitt 4 Dämmung Trinkwasser - Abwasser

*Hinweis: Die nachfolgenden Positionen enthalten*
Die nachfolgenden Positionen enthalten die kpl. Lieferung und Montage, soweit nicht separat ausgeschrieben!

*Hinweis: Wärmedämmung der freiliegenden Rohrleitungen*
Wärmedämmung der freiliegenden Rohrleitungen
Mittels Rohrschalen aus konzentrisch gewickelten Steinfasern, gebunden mit einem bei erhöhten Temperaturen ausgehärteten Bindemittel.
Oberflächenbeschichtung aus einer gittervernetzten
Aluminiumfolie, einseitig aufgeschlitzt, mit Bindedraht festgebunden, sämtliche Stöße mittels Alu-Klebeband überklebt.
Nicht brennbar nach DIN 4102/A2,
Wärmeleitfähigkeit  = 0.035 W/mK
Äußere Umhüllung aus Isogenopak-PVC-Folie 0,35 mm stark "SE" schwer entflammbar, sandgrau mit Kunststoffklips befestigt und zusätzlich mit PVC.Band überklebt (Längsnaht sowie Stoßstellen) einschl. Formstücke und Endmanschetten.

kpl. mit allen erforlderlichen Formteilen liefern und montieren

Fabrikat  Rockwool oder gleichwertig
Typ  R 800 + Isogenopak

Gew. Fabrikat:  ......................................................

Gew. Typ:  ......................................................

*Hinweis: Kaltwasserleitungen*

**4.10 DN 12, 30 mm stark**
DN 12, 30 mm stark
Leistung wie zuvor beschrieben
Menge: 2,000 lfdm

**4.20 DN 15, 30 mm stark**
DN 15, 30 mm stark
Leistung wie zuvor beschrieben
Menge: 20,000 lfdm

**4.30 DN 20, 30 mm stark**
DN 20, 30 mm stark
Leistung wie zuvor beschrieben
Menge: 10,000 lfdm

**4.40 DN 25, 30 mm stark**
DN 25, 30 mm stark
Leistung wie zuvor beschrieben
Menge: 20,000 lfdm

**4.50 DN 32, 30 mm stark**
DN 32, 30 mm stark
Leistung wie zuvor beschrieben
Menge: 5,000 lfdm

**4.60 DN 40, 30 mm stark**
DN 40, 50 mm stark
Leistung wie zuvor beschrieben
Menge: 5,000 lfdm

*Hinweis: Wärmedämmung der Rohrleitungen in den Zwischendecken*
Wärmedämmung der Rohrleitungen in den Zwischendecken und I-Zellen
Mittels Rohrschalen aus konzentrisch gewickelten Steinfasern, gebunden mit einem bei erhöhten Temperaturen ausgehärteten Bindemittel.
Oberflächenbeschichtung aus einer gittervernetzten
Aluminiumfolie, einseitig aufgeschlitzt, mit Bindedraht fest- gebunden, sämtliche Stöße mittels Alu-Klebeband überklebt.
Nicht brennbar nach DIN 4102/A2,
Wärmeleitfähigkeit  = 0.035 W/mK

kpl. mit allen erforlderlichen Formteilen liefern und montieren
Fabrikat  Rockwool oder gleichwertig
Typ  R 800

Gew. Fabrikat:  ......................................................

Gew. Typ:  ......................................................

*Hinweis: Kaltwasserleitungen*

**4.70 DN 12, 30 mm stark**
DN 12, 30 mm stark
Leistung wie zuvor beschrieben
Menge: 5,000 lfdm

**4.80 DN 15, 30 mm stark**
DN 15, 30 mm stark
Leistung wie zuvor beschrieben
Menge: 40,000 lfdm

**4.90 DN 20, 30 mm stark**
DN 20, 30 mm stark
Leistung wie zuvor beschrieben
Menge: 30,000 lfdm

**4.100 DN 25, 30 mm stark**
DN 25, 30 mm stark
Leistung wie zuvor beschrieben
Menge: 30,000 lfdm

**4.110 DN 32, 30 mm stark**
DN 32, 30 mm stark
Leistung wie zuvor beschrieben
Menge: 15,000 lfdm

**4.120 DN 40, 30 mm stark**
DN 40, 50 mm stark
Leistung wie zuvor beschrieben
Menge: 5,000 lfdm

*Hinweis: Wärmedämmung für Kaltwasser Objektanschlußleitungen*
Wärmedämmung für Kaltwasser Objektanschlußleitungen

Dämmschlauch mit Anti-Körperschall-Ausrüstung.
Aus geschlossen-zelligem Polyethylen mit reißfestem
Gittergewebe. Schwerentflammbar B 1 nach DIN 4102.
Stöße verklebt und mit Misselon-Robust-Band überklebt.
Verarbeitung nach Angabe des Herstellers.
Fabrikat  Missel oder gleichwertig
Typ  Misselon-Robust
Dämmdicke  9 mm (Kaltwasser)

Gew. Fabrikat:  ......................................................

Gew. Typ:  ......................................................

**4.130 DN 12, 9mm stark**
DN 12, 9mm stark
Leistung wie zuvor beschrieben
Menge: 5,000 lfdm

**4.140 DN 15, 9mm stark**
DN 15, 9mm stark
Leistung wie zuvor beschrieben
Menge: 10,000 lfdm

**4.150 DN 20, 9mm stark**
DN 20, 9mm stark
Leistung wie zuvor beschrieben
Menge: 5,000 lfdm

*Hinweis: Wärmedämmung für Kalt- u. Warmwasser Objektanschlußleitungen*
Wärmedämmung für Kalt- u. Warmwasser Objektanschlußleitungen

Dämmschlauch mit Anti-Körperschall-Ausrüstung.
Aus geschlossen-zelligem Polyethylen mit reißfestem
Gittergewebe. Schwerentflammbar B 1 nach DIN 4102.
Stöße verklebt und mit Misselon-Robust-Band überklebt.
Verarbeitung nach Angabe des Herstellers.
Fabrikat  Missel oder gleichwertig
Typ  Misselon-Robust
Dämmdicke  26 mm (Warmwasser)

Gew. Fabrikat:  ......................................................

Gew. Typ:  ......................................................

**4.160 DN 12, 26mm stark**
DN 12, 26mm stark
Leistung wie zuvor beschrieben
Menge: 5,000 lfdm

**4.170 DN 15, 26mm stark**
DN 15, 26mm stark
Leistung wie zuvor beschrieben
Menge: 10,000 lfdm

**4.180 DN 20, 26mm stark**
DN 20, 26 mm stark
Leistung wie zuvor beschrieben
Menge: 5,000 lfdm

*Hinweis: Dämmung der freiliegenden Abwasserleitungen*
Wärmedämmung der freiliegenden Abwasserleitungen

Dämmung der freiliegenden Abwasserleitungen mittels 30 mm starken Steinwollematten, einseitig mit einer gitternetzverstärkten, reißfesten Aluminiumfolie kaschiert, diffusionsdicht verklebt, mit zusätzlicher Umhüllung aus  PVC (Isogenopak).

kpl. mit allen erforlderlichen Formteilen liefern und montieren

Fabrikat  Rockwool oder gleichwertig
Typ  Klimarock + Isogenopak
Dicke  30 mm

Gew. Fabrikat:  ......................................................

Gew. Typ:  ......................................................

**4.190 DN 50, 30 mm stark**
DN 50, 30 mm stark
Leistung wie zuvor beschrieben
Menge: 1,000 lfdm

**4.200 DN 100, 30 mm stark**
DN 100, 30 mm stark
Leistung wie zuvor beschrieben
Menge: 5,000 lfdm

*Hinweis: Dämmung Abwasserleitungen in abgehängten*
Wärmedämmung der Rohrleitungen in den Zwischendecken und I-Zellen

Dämmung  Abwasserleitungen in abgehängten Decken und Schächten mittels 30 mm starken Steinwollematten, einseitig mit einer gitternetzverstärkten, reißfesten Aluminiumfolie kaschiert, diffusionsdicht verklebt.

kpl. mit allen erforderlichen Formteilen liefern und montieren

Fabrikat  Rockwool oder gleichwertig
Typ  Klimarock

Gew. Fabrikat:  ......................................................

Gew. Typ:  ......................................................

**4.210 DN 100, 30 mm stark**
DN 100, 30 mm stark
Leistung wie zuvor beschrieben
Menge: 5,000 lfdm

*Hinweis: Körperschalldämmung zur akustischen*
Körperschalldämmung zur akustischen Entkopplung der Silent PP Abwasserleitungen vom Baukörper.

Abwasser Körperschallädmmung bestehend aus geschlossenem Schlauch,werkseitig vorgefertigten, nahtverstärkten Formteilen mit Schnellverschluß und Selbstklebeband für die Stoßverbindungen.Reißfestes Gittergewebe, feuchtigkeitssperrende Polyethylen-Folie, Polsterlage aus miteinander vernadelten Kunst
stoff-Fasern und geschlossenzelligem Polyethylen mit Wellenprofil.

Dämmschichtdicke 9 mm
Normalentflammbar B 2 nach DIN 4102

kpl. mit allen erforlderlichen Formteilen liefern und montieren
Fabrikat  Missel oder gleichwertig
Typ  MSA - 9

Gew. Fabrikat:  ......................................................

Gew. Typ:  ......................................................

**4.220 MSA 9 - DN 50**
MSA 9 - DN  50
Leistung wie zuvor beschrieben
Menge: 10,000 lfdm

**4.230 MSA 9 - DN 70**
MSA 9 - DN  70
Leistung wie zuvor beschrieben
Menge: 2,000 lfdm

**4.240 MSA 9 - DN 100**
MSA 9 - DN 100
Leistung wie zuvor beschrieben
Menge: 10,000 lfdm

*Hinweis: Körperschalldämmung zur akustischen*
Körperschalldämmung zur akustischen Entkopplung der gußeisernen, db 20 oder Silent PRO Abwasserleitungen vom Baukörper.

Abwasser Körperschallädmmung bestehend aus geschlossenem Schlauch,werkseitig vorgefertigten, nahtverstärkten Formteilen mit Schnellverschluß und Selbstklebeband für die Stoßverbindungen.Reißfestes Gittergewebe, feuchtigkeitssperrende Polyethylen-Folie, Polsterlage aus miteinander vernadelten Kunst
stoff-Fasern und geschlossenzelligem Polyethylen mit Wellenprofil.

Dämmschichtdicke 4 mm
Normalentflammbar B 2 nach DIN 4102

kpl. mit allen erforderlichen Formteilen liefern und montieren
Fabrikat  Missel oder gleichwertig
Typ  MSA - 4

Gew. Fabrikat:  ......................................................

Gew. Typ:  ......................................................

**4.250 MSA 4 - DN 50**
MSA 4 - DN  50
Leistung wie zuvor beschrieben
Menge: 10,000 lfdm

**4.260 MSA 4 - DN 70**
MSA 4 - DN  70
Leistung wie zuvor beschrieben
Menge: 2,000 lfdm

**4.270 MSA 4 - DN 90**
MSA 4 - DN  90
Leistung wie zuvor beschrieben
Menge: 1,000 lfdm

**4.280 MSA 4 - DN 100**
MSA 4 - DN 100
Leistung wie zuvor beschrieben
Menge: 40,000 lfdm

*Hinweis: Brandschutz-Rohrschottungen*
Brandschutz-Rohrschottungen
Die durch die brandabschnittsbegrenzende massiven Wände/ Decken sowie leichten Trennwänden verlegten nichtbrennbaren Rohrleitungen müssen brandschutztechnisch nach DIN 4102 abgeschottet werden.
Alle zur Verwendung kommende Systeme bzw. Fabrikate und eingesetzte Materialien müssen baurechlich geprüft und zuglassen sein. Die amtlichen Nachweise und Bestätigungen für die verwendeten Materialien und für die fachgerechte Ausführung sind spätestens bei der Abnahme der Anlagen übergeben werden.

**4.290 Rohrabschottungen für Trinkwasserleitungen**
Rohrabschottungen für Trinkwasserleitungen
Rohrabschottung zur Montage in Wand / Decke o. leichter Trennwand entsprechend der Feuerwiderstandsklasse. Die Rohrabschottung verhindert die Übertragung von
Rauch und Feuer. Der Schmelzpunkt der Mineral - Dämmung beträgt > 1000 C. Die Abschottung ist auf das entsprechende Rohrsystem auszurichten.Kleiner Fugen sind sofort mit Conlit Kitt zu verschließen.Größere Fugen werden mit Mörtel MG II, IIa und III vollständig verschlossen.

Die Ausführung muss gemäß ABP Nr. P-3725/4130-MPA-BS erfolgen.
Baustoffklasse: nicht brennbar nach DIN 4102
Schmelzpunkt: > 1000 C nach DIN 4102-17
Rohdichte: 150 kg/m3

Liefern und fachgerechter Einbau der Brandschutz- dämmung für Mapress Edelstahlrohre oder Mepla Verbundrohre

Fabrikat  Rockwool oder gleichwertig
Typ  Conlit Schale 150U
Hinweis  weiterführende Dämmung RS 800
Nennweite  DN 12

Gew. Fabrikat:  ......................................................

Gew. Typ:  ......................................................
Menge: 2,000 Stck

**4.300 Brandschutz Schale, jedoch DN 15**
Brandschutz Schale, jedoch DN 15
Leistung wie zuvor beschrieben
Menge: 2,000 Stck

**4.310 Brandschutz Schale, jedoch DN 20**
Brandschutz Schale, jedoch DN 20
Leistung wie zuvor beschrieben
Menge: 2,000 Stck

**4.320 Brandschutz Schale, jedoch DN 25**
Conlit Schale, jedoch DN 25
Leistung wie zuvor beschrieben
Menge: 2,000 Stck

**4.330 Brandschutz Schale, jedoch DN 32**
Brandschutz Schale, jedoch DN 32
Leistung wie zuvor beschrieben
Menge: 4,000 Stck

**4.340 Brandschutz Schale, jedoch DN 40**
Brandschutz Schale, jedoch DN 40
Leistung wie zuvor beschrieben
Menge: 2,000 Stck

*Hinweis: Mörtelschottungen*
Mörtelschottungen

Die durch die brandabschnittsbegrenzende massiven Wände und Decken verlegten nicht brennbaren Rohrleitungen müssen brandschutztechnisch nach DIN 4102 abgeschottet werden.
Alle zur Verwendung kommende Systeme bzw. Fabrikate
und eingesetzte Materialien müssen baurechlich geprüft
und zuglassen sein. Die amtlichen Nachweise und Bestätigungen für die verwendeten Materialien und für die fachgerechte Ausführung sind spätestens bei der Abnahme der Anlagen übergeben werden.

Die Mörtelschottungen sind von qualifiziertenund zugelassenen Brandschutzfachfirmen auszuführen. Der Nachweis der Qualifikation ist der Bauleitung vor der Ausführung schriftlich vorzulegen.

Die amtlichen Nachweise und Bestätigungen für die verwendeten Materialien und für die fachgerechte Ausführung müssen spätestens bei der Abnahme der Anlagen übergeben werden.

Sämtliche Schottungen sind fotografisch zu dokumentieren und ebenfalls bei der Abnahme der Anlagen zu übergeben!

**4.350 Mörtelschottung der Mörtelgruppe III bis 0,02 m²**
Mörtelschottung mit Mörtel MG III für die Öffnungen bis 0.020 m², Leistung wie zuvor beschrieben.

Wand und Deckenrestöffnungen in massiven Bauteilen aus Beton oder Kalksandsteinmauerwerk  feuerbeständig fachgerecht schließen.Die verbleibenden Räume zwischen Rohren bzw. Brandschutzdämmung und massiver Wand sind mit Mörtel der MG III dicht zu verschließen. Der Mörtel ist auf der Rohdecke bzw.Rohwand bündig zu glätten. Alle feuerbeständigen Abschlüsse sind gemäß den Bauvorschriften zu kennzeichnen.
Menge: 2,000 Stck

**4.360 Mörtelschottung der Mörtelgruppe III bis 0,04 m²**
Mörtelschottung mit Mörtel MG III für die Öffnungen bis 0.040 m², Leistung wie zuvor beschrieben.
Menge: 2,000 Stck

**4.370 Mörtelschottung der Mörtelgruppe III bis 0,06 m²**
Mörtelschottung mit Mörtel MG III für die Öffnungen bis 0.060 m², Leistung wie zuvor beschrieben.
Menge: 2,000 Stck

**4.380 Mörtelschottung der Mörtelgruppe III bis 0,08 m²**
Mörtelschottung mit Mörtel MG III für die Öffnungen bis 0.080 m², Leistung wie zuvor beschrieben.
Menge: 1,000 Stck

**4.390 Mörtelschottung der Mörtelgruppe III bis 0,10 m²**
Mörtelschottung mit Mörtel MG III für die Öffnungen bis 0.10 m², Leistung wie zuvor beschrieben.
Menge: 1,000 Stck

**4.400 Brandschutz-Kitt**
Brandschutzkitt S90 für den Verschluss der Spalte zwischen Brandschutzschale und Bauteilöffnung.
Lösungsmittelfreier, einkpomponentiger Brandschutzkitt der unter Hitzeeinwirkung (z.B. Brandfall) aufschäumt.
Formschlüssig in Spalt einbringen. Ausgehärtete Reste sind zu entfernen. Mit Prüfzeugnis und Übereinstimmungserklärung.

Fabrikat  Würth oder gleichwertig
Typ  Brandschutz Kitt Kombi
Inhalt Kartusche: 310 ml

Gew. Fabrikat:  ......................................................

Gew. Typ:  ......................................................
Menge: 1,000 Stck

### Abschnitt 5 Armaturen und Einbauteile

*Hinweis: Die nachfolgenden Positionen enthalten*
Die nachfolgenden Positionen enthalten die kpl. Lieferung und Montage, soweit nicht separat ausgeschrieben!

*Hinweis: Trinkwasseranschluss / Armaturen*

*Hinweis: Vor Montagebeginn ist die Wasserqualität in*
Vor Montagebeginn ist die Wasserqualität in Bezug zum einzubauendem Rohrmaterial zu prüfen, bzw. mit dem Wasserversorgungsunternehmen abzuklären. Eine entsprechende Wasseranalyse ist einzuholen.
Ebenfalls vor Montagebeginn ist der Wasserdruck zu prüfen.

**5.10 Anschluss an Kaltwasserhausanschluss**
Anschluss an neuen Kaltwasserhausanschluss
einschl. Gegenflanschen, Schrauben und Dichtungen
herstellen
Vorhandene Leitung: DN 40
Menge: 1,000 Stk

**5.20 Hauswasserstation Typ HS 10**
Hauswasserstation als Kompakteinheit, bestehend aus: Druckminderer DVGW-geprüft, schallschutzgeprüft Gruppe I ohne Auflage, rückspülbarem Feinfilter, Rück- flußverhinderer, Druckminderer und Vor- und Hinterdruckmamometer, Doppel-Ringschlüssel für Federhaube und Filtertasse.

Verwendungsbereich
Wasser  bis 40°C
Vordruck  bis 16 bar
Hinterdruck  1,5 bis 6 bar, einstellbar
kvs-Wert  13
u/o Durchlassweite  105/135
Anschlußgröße  R 11/2"

Gehäuse und Verschraubung aus Messing, Federhaube, Klarsicht-Filtertasse und Innenteile aus hochwertigem Kunststoff, Feinfilter aus nicht rostendem Stahl, mit Rückspülvorrichtung, mit Rohrverschraubung (R") und Übergang auf FlowFit-/Edelstahlrohr.

Fabrikat  Honeywell Braukmann o. glw.
Typ  HS 10 S, 11/2"
Gew. Fabrikat  ......................................................

Gew. Typ  ......................................................
Menge: 1,000 Stck

**5.30 Rückspülautomatik für Schutzfilter**
Rückspülautomatik für Schutzfilter zum automtaischen Rückspülen des Schutzfilters in einstellbaren Zeit- intervallen, mit Nachlaufautomatik bei Stromausfall, einschl. aller erforderlichen Batterien.

Fabrikat  Honeywell-Braukmann oder gleichwertig
Typ  Z 11S -1A - 230V, 50 Hz

Gew. Fabrikat  ......................................................

Gew. Typ  ......................................................
Menge: 1,000 Stck

**5.40 Wasserzähler-Anschlussgarnitur Q3=10**
Wasserzähler-Anschlussgarnitur für waagerechten Einbau

Fabrikat  Beulco oder gleichwertig
Typ  Q3=10, NW1"

Gew. Fabrikat  ......................................................

Gew. Typ  ......................................................
Menge: 1,000 Stck

**5.50 Freistrom Absperrventil aus Rotguss DN15**
Freistrom Absperrventil komplett aus Rotguss, beständig gegen agressives Wasser, frei von Messing im medienberührten Bereich, mit selbstfettender EPDM Lippendichtung als wartungsfreie Spindelabdichtung, mit Nirositzring, totraumfrei, mit PTFE Sitzdichtung, nach DIN EN 1213, mit DIN- / DVGW- und Schallschutzzulassung.
Mit Entleerventil und drehbarem Schlauchanschluss 3/4" und Verschlusskappe.

Mit Übergangsverschraubungen auf Edelstahl Pressfitting oder Mepla System. Komplett mit Dämmschale versehen.

Fabrikat  Kemper Weser oder gleichwertig
Typ  173 2G
Druckstufe  PN 16
Nennweite  DN 15

Gew. Fabrikat  ......................................................

Gew. Typ  ......................................................
Menge: 4,000 Stck

**5.60 Freistrom Absperrventil aus Rotguss, jedoch DN 20**
Freistrom Absperrventil aus Rotguss, jedoch DN 20
Leistung wie zuvor beschrieben
Menge: 2,000 Stck

**5.70 Freistrom Absperrventil aus Rotguss, jedoch DN 25**
Freistrom Absperrventil aus Rotguss, jedoch DN 25
Leistung wie zuvor beschrieben
Menge: 4,000 Stck

**5.80 Freistrom Absperrventil aus Rotguss, jedoch DN 32**
Freistrom Absperrventil aus Rotguss, jedoch DN 32
Leistung wie zuvor beschrieben
Menge: 2,000 Stck

**5.90 Freistrom Absperrventil aus Rotguss, jedoch DN 40**
Freistrom Absperrventil aus Rotguss, jedoch DN 40
Leistung wie zuvor beschrieben
Menge: 2,000 Stck

**5.100 Freistrom Kombi Rückflussverhinderer DN 20**
Freistrom-Kombi-Rückflussverhinderer, mit Entleerstopfen, AG, Figur 145 2G, besonders geeignet für Zirkulationssysteme durch sehr niedrigen Öffnungsdruck, mediumberührte Metallteile aus entzinkungsfreiem und korrosionsbeständigem Rotguss, beständig gegen aggressives Wasser,wartungsfreie Spindelabdichtung mit selbstfettender EPDM-Lippendichtung, unter Druck austauschbar, EPDM-Sitzdichtung, Kegel drehbar
gelagert, gegen Druckschläge gesichert, Außengewinde für flachdichtende Verschraubungen, mit Entleerstopfen,
mit Möglichkeit zur Aufnahme für Temperaturfühler Pt1000 oder Thermometer mittels optional erhältlicher Tauchhülse, mit Prüfeinrichtung, Spindelgewinde außerhalb des Mediums, kontrollierbare RV-Patrone als Kunststoff-Strömungskörper, verschleißfester Ventilsitz aus Edelstahl, mit braunem Handrad, totraumfrei, für waagerechten und senkrechten Einbau geeignet, mit Absperrfunktion zur Wartung, DVGW-Zulassung, KIWA-Zulassung,Kunststoffteile mit KTW- und W 270-Zulassung, bis DN 32 Schallschutzzulassung nach DIN EN ISO
3822 Klasse 1, DIN EN 13959, Druckstufe PN 10,
max. Betriebstemperatur 65°C, kurzfristige
Spitzentemperatur 90°C

Mit Entleerventil und drehbarem Schlauchanschluss 3/4" und Verschlusskappe.

Mit Übergangsverschraubungen auf Edelstahl Pressfitting oder Mepla System. Komplett mit Dämmschale versehen.

Fabrikat  Kemper Weser oder gleichwertig
Typ  Freistrom Kombi RV
Typ  145 2G
Druckstufe  PN 16
Nennweite  DN 20

Gew. Fabrikat  ......................................................

Gew. Typ  ......................................................
Menge: 1,000 Stck

**5.110 Freistrom Kombi Rückflussverhinderer DN 25**
Freistrom Kombi Rückflussverhinderer, jedoch DN 25
Leistung wie zuvor beschrieben
Menge: 1,000 Stck

**5.120 Freistrom Kombi Rückflussverhinderer DN 32**
Freistrom Kombi Rückflussverhinderer, jedoch DN 32
Leistung wie zuvor beschrieben
Menge: 1,000 Stck

**5.130 Freistrom Kombi Rückflussverhinderer DN 40**
Freistrom Kombi Rückflussverhinderer, jedoch DN 40
Leistung wie zuvor beschrieben
Menge: 1,000 Stck

**5.140 Multi-T-Stück DN 15**
MULTI-T-STÜCK, AG, Figur 128 0G, mediumberührte
Metallteile aus entzinkungsfreiem und
korrosionsbeständigem Rotguss, beständig gegen
aggressives Wasser, mit 2 Abgängen zur Aufnahme von
Bauteilen zur Temperaturmessung, Probenahme und
Entleerung, G 1/2 zur Messung von Temperatur in
Trinkwassersystemen mittels integrierter Fühlertasche
(Durchmesser 9 mm) durch Aufnahme von optional
erhältlichem KEMPER Zeigerthermometer oder KEMPER
Temperaturfühler Pt1000, G 1/4 zur gleichzeitigen
Aufnahme eines KEMPER Probenahmeventils oder eines
KEMPER Entleerventils, Gehäuse mit Volldurchgang,
Außengewinde für flachdichtende Verschraubungen,
totraumfrei, für waagerechten und senkrechten Einbau
geeignet, nach UBA-Bewertungsgrundlage, EN ISO 228, ÜA-Reg.-Nr. R-15.2.3-21-17048, WIEN-ZERT, Druckstufe PN 16, max. Betriebstemperatur 90 °C

Mit Übergangsverschraubungen auf Edelstahl Pressfitting oder Mepla System. Komplett mit Dämmschale versehen.

Außengewinde für flachdichtende Verschraubungen,
DN 15

Fabrikat  Kemper oder gleichwertig
Typ  1280G
Druckstufe  PN 16
Nennweite  DN 15

Gew. Fabrikat  ......................................................

Gew. Typ  ......................................................
Menge: 1,000 Stck

**5.150 Multi-T-Stück DN 20**
Multi-T-Stück, jedoch DN 20
Leistung wie zuvor beschrieben
Menge: 1,000 Stck

**5.160 Multi-T-Stück DN 25**
Multi-T-Stück, jedoch DN 25
Leistung wie zuvor beschrieben
Menge: 2,000 Stck

**5.170 Multi-T-Stück DN 32**
Multi-T-Stück, jedoch DN 32
Leistung wie zuvor beschrieben
Menge: 2,000 Stck

**5.180 Probenahmeventil DN 8**
Probenahmeventil aus Rotguss, Figur 187 00, zur Probe- nahme von Trinkwasser, Bestimmung mikrobiologischer und chemischer Parameter nach TrinkwV, mediumberührte Metallteile aus entzinkungsfreiem und korrosionsbeständigem Rotguss, beständig gegen aggressives Wasser, abflammbarer und drehbarer Edelstahl-Auslaufbogen, Dreikant-Bedienschlüssel gegen unbefugte Wasserentnahme, Ventilkörper 360 Grad drehbar, PTFE-Sitzdich- tung, passend für alle Armaturen und Verschraubungen mit Entleerungsbohrung, absperrbar mit Dreikantschlüssel, totraumfrei, für waagerechten und senkrechten Einbau geeignet, DVGW-Zulassung, Kunststoffteile mit KTW- und W 270-Zulassung, Druckstufe PN 16, max. Betriebstemperatur 90 GradC

Mit Übergangsverschraubungen auf Edelstahl Pressfitting System oder Mepla System. Komplett mit Dämmschale versehen.

Fabrikat  Kemper oder gleichwertig
Typ  Probenahmeventil aus Rotguss AG
Größe  AG1/4 DN8
Art.Nr.  187000600

Gew. Fabrikat  ......................................................

Gew. Typ  ......................................................
Menge: 2,000 Stck

**5.190 Entleerventil**
Entleerventil aus Rotguss/Kunststoff, Figur J7109 173 00,
passend für alle Armaturen und Verschraubungen mit Entleerungsbohrung, mit drehbarem seitlichen
Schlauchanschluss G 3/4 und Abdeckkappe mit Befestigungsband, mediumberührte Metallteile aus entzinkungsfreiem und korrosionsbeständigem Rotguss, beständig gegen aggressives Wasser, EPDM-Sitzdichtung, Abdeckkappe dreh- und steckbar, nach UBA-Bewertungsgrundlage, ÜA-Reg.-Nr. R-15.2.3-21-17048, WIEN-ZERT, max. Betriebstemperatur 110 °C
Fabrikat  KEMPER oder gleichwertig TypEntleerventil, RG AG  NennweiteG1/4, DN8  Art.-Nr.:J71091730000600
Gew. Fabrikat  ......................................................
Gew. Typ  ......................................................
Menge: 4,000 Stck

*Hinweis: Trinkwasser Hygienesystem*
Trinkwasser Hygienesystem

Funktionalbeschreibung Trinkwasser Hygienesystem
Grundlage jeder Planung soll es sein den bestimmungs- gemäßen Betrieb in der gesamten Trinkwasseranlage zu jeder Zeit herstellen zu können. Durch den Einbau intelligent ausgeführter Rohrleitungsinstallation im Ringsystem, neuartiger Armaturen, die Strömung im Ring induzieren und automatisierte Wasserwechselprozesse, kann gezielt zu jeder Zeit der bestimmungsgemäße Betrieb hergestellt werden.
Zur Aufrechterhaltung der Trinkwasserhygiene und zur qualitativen Verbesserung des Trinkwassers im Trinkwas- sersystem wurden Systeme entwickelt, die gewährleisten, dass an jeder Entnahmestelle stets frisches Trinkwasser entnommen werden kann. Hauptziel des Hygienesystems ist die Verhinderung der Stagnation und der daraus resultierenden negativen Beeinträchtigung der Trinkwasserqualität. Die Stagnationsvermeidung lässt sich kontrolliert wirtschaftlich durchführen, protokollieren und durch geeignete innovative Armaturentechnik in Kombination mit neuen Lösungen im Bereich Leitungsführung umsetzen.

*Hinweis: Trinkwassser Hygienespülung KHS PRO*

**5.200 Hygienespülung mit Durchflusssensor**
Hygienespülung PRO mit Durchflusssensor, mit einem Anschluss, Figur 689 03 007, besonders geeignet für hygienerelevante Gebäuden, für automatisch auslösende Wasserwechsel zur Sicherstellung des bestimmungsge mäßen Betriebs, ermöglicht turbulenten Wasserwechsel in Trinkwasserleitungen bis DN 50, mit einem Anschluss z. B. für Trinkwasser kalt (PWC), mediumberührte Metall- teile aus entzinkungsfreiem und korrosionsbeständigem Rotguss, beständig gegen aggressives Wasser, Edelstahl und trinkwasserzuge- lassenen Kunststoffen, zum Einbau für alle Einbau- situationen (Auf- und Unterputz), zum Einbau im Nass- bau oder in Vorwandsystemen, kleines Einbaumaß, schnelle Montage mittelst Bohrschablone, Einbaurah- men (inkl. Tiefenausgleich) und Befestigungsmaterial, Wechseldeckel (inkl. Deckelsicherung) mit Push-to-open Magnetschnäpper Funktion, großzügige Revisi- onsöffnung, Außengewinde für flachdichtende Ver- schraubungen, mit Absperrfunktion zur Wartung, Ma- gnetventil mit integriertem Feinsieb, Durchfluss- und Temperaturmessamatur (Pt1000) zur Erfassung von Spülmengen, Durchfluss 10l/min (5l/min oder 15l/min mit optionalem Zubehör), werkseitig montiertes Spül-Set für Inbetriebnahme, alle funktionellen Bauteile werkzeugfrei Wartbar, integrierte Überlaufüberwachung, integrierter Siphon (> 45 l/min) mit entnehmbarer Geruchsverschlusskappe, Freier Ablauf nach DIN EN 1717, Sperrwasserhöhe 50mm nach DIN 1986-100, Abflussnennweite (DN 40 und DN 50), Steuereinheit PRO, Bedienung über WLAN (abschaltbar) mittels moderner Access-Point-Technologie, Sieben Timer für individuelle Spülstrategie, Intervall-, zeit-, volumen-, temperatur und nutzungsgesteuerte Spülmaßnahmen, Digitaler Inbetriebnahme- und Wartungsassistent, Auslesen von Analysen und Protokollen über WLAN und USB, visualisierte Spülhistorie, Anschluss an die KHS Mini-Systemsteuerung möglich, Vernetzungen von bis zu 60 Hygienespülungen möglich, bis zu 100.000 Ereigniseinträge zum Nachweis des bestimmungs- gemäßen Betriebes, potentialfreier Störmeldekontakt, Einbindung in GLT (BACnet & Modbus) über KEMPER Hygienesystem KHS, Anbindung an GLT über Digital I/O, automatische Erkennung und Überprüfung aller funktionalen Bauteile, Erfassung der Medientem- peratur mit optionalem Zubehör (KHS Temperaturmess- armatur Pt1000), Summer für Störmeldungen (in drei Lautstärkestufen), LED-Statusanzeige, externe Verbin- dungen ausnahmslos als Festanschluss im Gehäuse (keine externen Anschlussdosen notwendig), Regler im Gehäuse vormontiert (Ausgangskabel Länge 5m), erwei terbar um eine zweite Wasserwechselgruppe z.B. für Trinkwasser warm (PWH), nach UBA-Bewertunggrund- lage, DIN EN 1717/DIN 1986-100, Druckstufe PN 10, max. Betriebstemperatur 70 GradC, Schutzart IP44, Spannungsversorgung 230 V AC

Fabrikat  Kemper Weser oder gleichwertig
Typ  KHS  Hygienespülung PRO
Nennweite  G 3/4
Nr.  689 0300700

Gew. Fabrikat  ......................................................

Gew. Typ  ......................................................
Menge: 1,000 Stck

**5.210 KHS Temperaturmessarmatur Pt1000**
KEMPER KHS Temperaturmessarmatur Pt1000,
Figur 628 0G, zum Anschluss an die KHS Systemsteuerungen, für die Spülart Temperatursteuerung, die KHS Hygienespülung PRO oder zur Anbindung an die Gebäudeleittechnik (GLT),
mediumberührte Metallteile aus entzinkungsfreiem und
korrosionsbeständigem Rotguss, beständig gegen aggressives Wasser, inkl. Messelement Pt1000 4-Leiter, Gehäuse mit Volldurchgang, Außengewinde für
flachdichtende Verschraubungen, totraumfrei, WRAS-Zulassung, nach UBA-Bewertungsgrundlage, DIN EN 60751, ÜA-Reg.-Nr. R-15.2.3-21-17048,
WIEN-ZERT, Druckstufe PN 16, min. Betriebstemperatur 0 °C, max. Betriebstemperatur 105 °C, Anschlusskabellänge 1 m, Kabelquerschnitt 4 x 0,22 mm², Sensordurchmesser 6 mm, Toleranzklasse A
Fabrikat  Kemper Weser oder gleichwertig
Typ  KHS Temperaturmessarmatur Pt1000
Größe  AG DN15
Art.-Nr.:  6280G01500

Gew. Fabrikat  ......................................................

Gew. Typ  ......................................................
Menge: 1,000 Stck

**5.220 Anschluss Kabel/Leitung beidseitig mit Kabelmarker**
Anschluss sämtlicher Kabel/Leitung am Hygienesystem beidseitig mit Kabelmarker. Beiderseitiges Absetzen der Kabel. Anklemmen nach Kabbelliste/Klemmenanschluss- plan an die nummerierte Klemmleiste in den Steuerungen und an den Feldgeräten einschließlich Klein- und Befestigungsmaterial, wenn erforderlich Abzweigdosen. Beidseitige Endbezeichnung mit Kabelmarker.
Menge: 1,000 Stck

**5.230 Inbetriebnahme KHS PRO**
KHS Hygienespülung PRO - Inbetriebnahme

Inbetriebnahme, Parametrierung und Einweisung KHS Hygienespülung PRO

1. Durchführung und Protokollierung eines Eingangs-/Ausgangstests mit zusätzlicher Sichtkontrolle (soweit dies bauseits möglich ist) aller Aktoren und Sensoren.
2. Erstellung und Einspielung der projektspezifischen Spülvorgaben in die KHS-Hygienespülung PRO (Zeit-, Temperatur-, oder Volumenspülung).
3. Einweisung des zuständigen Mitarbeiters des Betreibers in die Bedienoberfläche sowie Einweisung in die Komponenten (Lage, Funktion).
Menge: 1,000 Stck

*Hinweis: Strömungsteiler*

**5.240 Venturi Strömungsteiler Gruppe DN 15**
Venturi-Strömungsteiler-Gruppe -dynamisch-, zur AP-Montage, Durchgang IG, Figur 650 06, bewirkt bei Ringleitungsinstallation Zwangsdurchströmung und kontinuierlichen Wasseraustausch für Trinkwasser kalt (PWC) und Trinkwasser warm (PWH), Strömungsteiler nach dem Venturi-Prinzip, einschließlich dynamischer Kartusche, mit Nasszellenzu- und Nasszellenrückleitung, mediumberührte Metallteile aus entzinkungsfreiem und korrosionsbeständigem Rotguss, beständig gegen aggressives Wasser, Strömungsteiler-Durchgang mit Innengewinde, Nasszellenzuleitung mit Innengewinde, Nasszellenrückleitung mit Innengewinde, wartungsfrei, totraumfrei, inkl. VAV Vollstromabsperrventile mit Innengewinde, Figur 385 00, wartungsfreie EPDM-Spindelabdichtung, herausnehmbares Innenoberteil TOP-ENTRY, mit EPDM Dichtungskörper und Rotguss-Schließkörper, inkl. Dämmschale, Ventil(e) mit DVGW-Zulassung, nach DVGW-Arbeitsblatt W 570, bis DN 32 Schallschutzzulassung nach DIN EN ISO 3822 Klasse 1, Dämmschalen Baustoffklasse B1 nach DIN 4102, DIN EN 13828, Druckstufe PN 16, max. Betriebstemperatur 90°C

Mit Übergangsverschraubungen auf Edelstahl Pressfitting oder Metallverbundrohr System. Komplett mit Dämmschale versehen.

Fabrikat  Kemper oder gleichwertig
Typ  KHS Venturi Strömungsteiler-Gr.
  AP dynamisch
DN  15, Abg. DN 15, VAV DN 15, IG
Nr.  6500601500

Gew. Fabrikat  ......................................................

Gew. Typ  ......................................................
Menge: 1,000 Stck

**5.250 Venturi Strömungsteiler Gruppe DN 20**
Venturi-Strömungsteiler-Gruppe wie vor beschrieben, jedoch

Fabrikat  Kemper oder gleichwertig
Typ  KHS Venturi Strömungsteiler-Gr.
  AP dynamisch
DN  20, Abg. DN 20, VAV DN 20, IG
Nr.  6500602000

Gew. Fabrikat  ......................................................

Gew. Typ  ......................................................
Menge: 2,000 Stck

**5.260 Venturi Strömungsteiler Gruppe DN 25**
Venturi-Strömungsteiler-Gruppe wie vor beschrieben, jedoch

Fabrikat  Kemper oder gleichwertig
Typ  KHS Venturi Strömungsteiler-Gr.
  AP dynamisch
DN  25, Abg. DN 20, VAV DN 20, IG
Nr.  6500602500

Gew. Fabrikat  ......................................................

Gew. Typ  ......................................................
Menge: 2,000 Stck

*Hinweis: Absperrventile*

**5.270 Vollstromabsperrventil DN 15**
Vollstromabsperrventil als Unterputzventil in Behörden- ausführung mit festem Pressanschluss mit Kontur-Dichtring für Pressfitting System, DN 15

Fabrikat  Kemper Weser oder gleichwertig
Typ  VAV DN15
Figur  585 22

Gew. Fabrikat  ......................................................

Gew. Typ  ......................................................
Menge: 2,000 Stck

**5.280 Vollstromabsperrventil DN 20**
Vollstromabsperrventil als Unterputzventil in Behörden- ausführung mit festem Pressanschluss mit Kontur-Dichtring für Pressfitting System, DN 20

Fabrikat  Kemper Weser oder gleichwertig
Typ  VAV DN20
Figur  585 22

Gew. Fabrikat  ......................................................

Gew. Typ  ......................................................
Menge: 4,000 Stck

**5.290 Vollstromabsperrventil DN 25**
Vollstromabsperrventil als Unterputzventil in Behörden- ausführung mit festem Pressanschluss mit Kontur-Dichtring für Pressfitting System, DN 25

Fabrikat  Kemper Weser oder gleichwertig
Typ  VAV DN25
Figur  585 22

Gew. Fabrikat  ......................................................

Gew. Typ  ......................................................
Menge: 4,000 Stck

*Hinweis: Automatisches Zirkulations-Regulierventil*

**5.300 Automatisches Zirkulations-Regulierventil DN 15**
Automatisches Zirkulations-Regulierventil, 56 °C bis
58 °C, AG, Figur 130 0G, automatisches Feinregulierventil für den hydraulischen Abgleich von kleinsten Zirkulationskreisen ab kv-min 0,05, zum thermischen selbstregelnden, hydraulischen Abgleich, mit automatischer Regelbereichsumstellung für die thermische Desinfektion, mediumberührte Metallteile aus entzinkungsfreiem und korrosionsbeständigem Rotguss, beständig gegen aggressives Wasser, PTFE-Sitzdichtung, wartungsfreie EPDM-Spindelabdichtung, thermostatische Reguliereinheit, Außengewinde für flachdichtende Verschraubungen, Betätigungsgriff mit lila
Signierplättchen, totraumfrei, mit Absperr-, Regulier- und
Voreinstellfunktion, DVGW-Zulassung, ÖVGW-Zulassung, SVGW-Zulassung, WRAS-Zulassung, Kunststoffteile mit KTWund W 270-Zulassung, für Anlagen nach DVGW-Arbeitsblatt W 551/W 553/DIN
1988-300, nach UBA-Bewertungsgrundlage, ÜA-Reg.-Nr. R-15.2.3-21-17048, WIEN-ZERT, Regelbereich 56 °C
- 58 °C, Druckstufe PN 16, max. Betriebstemperatur
90 °C
Fabrikat  Kemper oder gleichwertig
Typ  Kemper Eta Therm
DN  15
Nr.  1300G01500

Gew. Fabrikat  ......................................................

Gew. Typ  ......................................................
Menge: 3,000 Stck

**5.310 Automatisches Zirkulations-Regulierventil DN 15**
Automatisches Zirkulations-Regulierventil, 50 °C bis
65 °C, AG, Figur 141 0G, automatisches Regulierventil für den hydraulischen Abgleich von Steig- und
Stockwerksverteilleitungen, zum thermischen selbstregelnden, hydraulischen Abgleich, mit
automatischer Regelbereichsumstellung für die thermische Desinfektion, mediumberührte Metallteile aus
entzinkungsfreiem und korrosionsbeständigem Rotguss, beständig gegen aggressives Wasser, Absperreinheit
mit Thermometer- und Fühleraufnahme, PTFE-Sitzdichtung, thermostatische Reguliereinheit, Außengewinde für flachdichtende Verschraubungen, mit
Entleerstopfen, totraumfrei, mit Absperr-, Regulier- und
Voreinstellfunktion, DVGW-Zulassung, ÖVGW-Zulassung, SVGW-Zulassung, WRAS-Zulassung, KIWA-Zulassung, Kunststoffteile mit KTW- und W 270-Zulassung, für Anlagen nach DVGW-Arbeitsblatt W 551/W 553/DIN 1988-300, nach UBA-Bewertungsgrundlage, ÜA-Reg.-Nr. R-15.2.3-21-17048,
WIEN-ZERT, Regelbereich 50 °C - 65 °C, Druckstufe PN 16, max. Betriebstemperatur 90 °C
Fabrikat  Kemper oder gleichwertig
Typ  Kemper Multi Therm
DN  15
Nr.  1410G01500

Gew. Fabrikat  ......................................................

Gew. Typ  ......................................................
Menge: 1,000 Stck

*Hinweis: Bezeichnungsschilder*
Bezeichnungsschilder für Anlagen und Bauteile aus Kunststoff, weiß mit schwarzer eingravierter Schrift, mehrzeilig nach Bedarf, dauerhaft befestigt, mit Schilder- haltern. Die Schilderhalter sind in die EP einzukalkulieren.

**5.320 Bezeichnungsschild 100 x 50**
Bezeichnungsschild 100 x  50 mm
Leistung wie zuvor beschrieben
Menge: 10,000 Stck

*Hinweis: Sonstige Armaturen*

**5.330 Auslaufventil für Steckschlüssel mit RFV und RB 1/2" chrom**
Auslaufventil für Steckschlüssel mit RFV und RB 1/2" chrom
Sicherungskombination gemäß EN 1717
Lieferumfang:
- Rückflussverh. (RV) und Rohrbelüfter in Durchflussform (RB)
- Schlauchverschraubung
Einsatzbereich / technische Daten:
- Für Steckschlüssel SW 6
Werkstoff:
Messing konform TrinkwV
Geräuschklasse: I bei 100% Durchfluss
Prüfzeichen: PA-IX 28174/I, DVGW
zertifiziert, Belgaqua
Dimension: DN 15 G 1/2 AG
Oberfläche: chrom

Fabrikat  Schell oder gleichwertig
Typ  Auslaufventil 1/2 "
Nr.  034230699

Gew. Fabrikat  ......................................................

Gew. Typ  ......................................................
Menge: 2,000 Stck

**5.340 Frostsichere Außenarmatur mit Entleerfunktion**
Frostsichere Außenarmatur mit Entleerfunktion, als Bausatz auch für Rohbauinstalltion mit nachträglicher Längenanpassung nach fertiggestellter Außenwand, alle im geschlossenen Zustand mediumberührten Metallteile aus Rotguß, mit wartungsfreier Spindelabdichtung, mit EPDM Sitzdichtung, inkl. Rohrbelüftern und Rückflußverhinderer nach DIN 1988 Teil4/ DIN EN 1717, Schlauchanschluß, Verschraubung und Steckschlüsseloberteil, DIN-/DVGW-Schallschutzzulassung.

Schaftlänge:  900 mm
DN:  15
Fabrikat:  Kemper oder gleichwertig
Typ:  Frosti-plus

Gew. Fabrikat:  ......................................................

Gew. Typ:  ......................................................
Menge: 2,000 Stck

**5.350 Abschließbarer Bediengriff**
Abschließbarer Bediengriff passend zu vor beschriebenen Außenarmatur mit Schloss und Schlüssel

Fabrikat:  Kemper; oder gleichwertig
Typ:  57500003

Gew. Fabrikat:  ......................................................

Gew. Typ:  ......................................................
Menge: 2,000 Stck

### Abschnitt 6 Einrichtungsgegenstände

*Hinweis: Die nachfolgenden Positionen enthalten*
Die nachfolgenden Positionen enthalten die kpl. Lieferung und Montage, soweit nicht separat ausgeschrieben!

*Hinweis: Ausführungshinweis*
Ausführungshinweis
Vor Bestellung ist eine Bemusterung der Einrichtungen durchzuführen und die Ausführung mit dem Fachplaner abzustimmen!

Alle nachfolgend aufgeführten Einrichtungsgegenstände sind mittels Sicherheitsschrauben so zu montieren, dass Demontagen bzw. das Lösen der Einrichtungen ohne Spezialwerkzeug nicht möglich ist. WC Befestigungen, welche von vorne montiert werden, sind ebenso zu sichern. Der Mehraufwand der Befestigungstechnik ist in die Einheitspreise einzukalkulieren und wird nicht separat vergütet. Die Befestigungstechnik ist vor der Montage mit dem AG und der Bauleitung abzustimmen.

Die Montage der Einrichtungsgegenstände hat auf Fugenkreuz gemäß Fliesenspiegel zu erfolgen. Die Montagegestelle sind entsprechend den Detailangaben einzumessen und zu setzen.

*Hinweis: WC-Anlage Umkleide*

**6.10 Renova Set Wand-WC mit WC-Sitz, Tiefspüler, T:54cm, weiß**
Renova Set WWC, Tiefsp., TurboFlush, m. WC-Sitz, T:54cm, weiß
Geberit Renova Set Wand-WC Tiefspüler,
TurboFlush, mit WC-Sitz

Verwendungszwecke
- Für UP-Spülkästen
- Für Druckspüler

Eigenschaften
- Spülrandlose WC-Keramik mit
TurboFlush-Spültechnik
- Tiefspül-WC
- Typ 1, Vollmenge 6 / 5 / 4 l, nach EN
997
- Wandhängend
- Sichtbare Befestigung
- WC-Deckel überlappend
- WC-Sitz aus Duroplast
- WC-Sitz mit EasyMount-Scharnieren
- QuickRelease-Scharniere, verriegelbar

Technische Eigenschaften
- Farbe: weiß
- Werkstoff: Sanitärkeramik
- Nettogewicht: 20,100 kg
- Höhenverstellbar: Nein
- Spültechnik: TurboFlush
- TurboFlush-Spültechnik: Nein
- Absenkautomatik: ja
- Breite: 355 mm
- Höhe: 340 mm
- Tiefe: 540 mm
- Befestigung: von oben
- QuickRelease-Scharniere: Ja,
verriegelbar

zusätzlicher Lieferumfang
- WC-Keramik
- WC-Sitz

Fabrikat:  Geberit oder gleichwertig
Typ:  Wand WC Set Renova
Artikel-Nr.:  503.062.00.1

Hinweis:  einschließlich Befestigungs- und Schallschutzset

Gew. Fabrikat:  ......................................................

Gew. Typ:  ......................................................
Menge: 2,000 Stck

**6.20 Betätigungsplatte für 2-Mengen-Auslösung**
Betätigungsplatte für 2-Mengen-Spülung, chrom

WC-Betätigungsplatte MONTUS FIELD
Zweimengenspülung.
Betätigung von oben oder von vorne.
Vandalengeschützte Zinkdruckguss
Ausführung.
Technische Daten
- Werkstoff: Frontplatte Zinkdruckguss
- Oberfläche: Frontplatte chrom
- Abmessungen Frontplatte: B 240 mm x H
162 mm x T 15 mm

Fabrikat  Schell oder gleichwertig
Typ  Montus
Farbe  chrom
Artikel-Nr.  031260699

Gew. Fabrikat:  ......................................................

Gew. Typ:  ......................................................
Menge: 2,000 Stck

**6.30 WC Papierrollenhalter**
Papierrollenhalter aus Nylon weiß

Design: klare und einfache Formensprache - schlicht
und zeitlos
Einsatzbereich: für alle WCs im öffentlichen
Bereich, für Kindergärten und Schulen
Höhe in mm: 125
Breite in mm: 160
Tiefe in mm: 35
Material: robustes und temperaturbeständiges
Nylon (Polyamid)
inkl. Befestigungsmaterial

Material: aus hochwertigem Nylon
verdeckte Befestigung schützt vor Diebstahl und Vandalismus
umweltfreundlich
bruchsicher, robust, temperaturbeständig
hohe Lebensdauer, hygienisch einwandfrei
schützt vor den meisten Chemikalien, Reinigungs- und Desinfektionsmitteln
Einschließlich Befestigungsmaterial

Fabrikat  Kemmlit oder gleichwertig
Typ  Papierrollenhalter 3308 aus Nylon weiß
Nr.  200.413

Gew. Fabrikat......................................................

Gew. Typ  ......................................................
Menge: 2,000 Stck

**6.40 WC Reserve Papierrollenhalter**
Ersatzrollenhalter aus Nylon weiß

Einsatzbereich: für alle WCs im öffentlichen
Bereich, für Kindergärten und Schulen
Höhe in mm: 70
Breite in mm: 70
Tiefe in mm: 125
Material: robustes und temperaturbeständiges
Nylon (Polyamid)

Material: aus hochwertigem Nylon
verdeckte Befestigung schützt vor Diebstahl und Vandalismus
umweltfreundlich
bruchsicher, robust, temperaturbeständig
hohe Lebensdauer, hygienisch einwandfrei
schützt vor den meisten Chemikalien, Reinigungs- und Desinfektionsmittel
Einschließlich Befestigungsmaterial

Fabrikat  Kemmlit oder gleichwertig
Typ  Ersatzrollenhalter 3309 aus Nylon weiß
Nr.  202.977

Gew. Fabrikat  ......................................................

Gew. Typ  ......................................................
Menge: 2,000 Stck

**6.50 WC-Bürste bodenstehend**
WC-Bürste kann bodenstehend oder wandhängend positioniert werden. Die Tropfschale ist für einfaches Reinigen entnehmbar. Farbe weiß aus Kunststoff mit Geruchsverschluss.

Fabrikat  CWS oder gleichwertig
Typ  WC Bürste weiß bodenstehend
Artikel-Nr  626000

Gew. Fabrikat:  ......................................................

Gew. Typ:  ......................................................
Menge: 2,000 Stck

**6.60 Hygieneabfallbehälter**
Hygieneabfallbehälter mit Hygienebeutelspender

Maße: H: 348mm/ T: 141mm/ B: 217mm
Material: Edelstahl
Gewicht: 2,2 KG
Abfallbehälter-Typ: geschlossener Abfallbehälter
Füllvolumen: 7 Liter
Montage: Wandmontage
Garantie: 2 Jahre

Produktbeschreibung
Der Hygieneabfallbehälter mit Hygienebeutelspender aus der Gila Serie bietet eine durchdachte Lösung für höchste Hygienestandards.
Mit strapazierfähigem, leicht zu reinigendem Material gefertigt, ist er ideal für Badezimmer, Wellness-Einrichtungen, Hotels und medizinische Praxen.
Die perfekte Wahl für komfortable und hygienische Abfallentsorgung.

Fabrikat  Kemmlit oder gleichwertig
Typ  Gila Hygieneabfallbehälter mit Hygienebeutelspender
Nr.  253.533

Gew. Fabrikat  ......................................................

Gew. Typ  ......................................................
Menge: 2,000 Stck

*Hinweis: Waschtischanlage Umkleide*

**6.70 Renova Waschtisch, 60x48cm, m. Hl., m. Ül.**
Geberit Renova Waschtisch

Verwendungszwecke
- Zum Einbau in Sanitärräumen

Eigenschaften
- Ablaufoptimierte Beckeninnengestaltung
- Große Ablagefläche
- Großer Montagefreiraum im Befestigungsbereich
- Optimierte Hahnlochbank lässt Spritzwasser
 leichter ablaufen
- Gerader Wandanschluss
- Zeitlos klassisches Design
- 10 Jahre Nachkaufgarantie
- Erfüllt die statische Belastbarkeit von 300 kg und
 liegt somit weit über den geforderten Werten nach
 EN 14688

Technische Eigenschaften
- Farbe: weiß
- Werkstoff: Sanitärkeramik
- Nettogewicht: 15,700 kg
- Breite: 600 mm
- Höhe: 190 mm
- Tiefe: 480 mm
- Hahnloch: mittig
- Überlauf: sichtbar
- Abstand der Schraubenlöcher: 280 mm

Fabrikat:  Geberit oder gleichertig
Typ:  Renova Plan Waschtisch
Artikel-Nr.:  500.370.01.1

Hinweis:  Mit Hahnloch, mit Überlauf
  Komplett inkl. Befestigungsmaterial

Gew. Fabrikat:  ......................................................

Gew. Typ:  ......................................................
Menge: 2,000 Stck

**6.80 Elektronische Waschtisch-Armatur**
Elektronische Waschtisch-Armatur CELIS
E2
HD-M - Hochdruck Mischwasser
Berührungslose, sensorgesteuerte Armatur
mit innovativer ToF-Technologie.
Unempfindlich gegenüber reflektierenden
Materialien wie z.B. Spiegeln,
Warnwesten etc.
Mit integrierter Bluetooth( R )
Schnittstelle.
Parametrierung, Auswertung und
Dokumentation über SCHELL App.
Geeignet zur Vernetzung mit SCHELL
Wassermanagement-System SWS.
Exklusiv Stromversorgung.
Vorgesehen zur Spannungsversorgung über
SCHELL Wassermanagement-System SWS oder
zentralem Netzteil.
Lieferumfang
- Time-of-Flight-Sensor-Einlocharmatur
- Anschlusskabel 240 mm, mit
Steckverbinder 3-polig, Schutzklasse IP
65
- Time-of-Flight-Sensor-Elektronik (ToF)
mit automatischer Justierung des
Sensorbereichs
- Vandalengeschütztes Ganzmetall-Gehäuse
- Axialmagnetventil 6 V mit Vorfilter
- Temperaturregler mit
Heißwasserbegrenzung
- Versenkter Strahlregler
(diebstahlgeschützt)
- 2 flexible Anschlussschläuche Clean
Fix S G 3/8 IG x 410 mm, mit
integriertem Rückflussverhinderer (RV,
EN 1717: EB) und Vorfilter
- Befestigungsmaterial für
Waschtischmontage
Technische Daten
Einstellmöglichkeiten über SCHELL App
- Schnelle Parametrierung über
voreingestellte Betriebsmodi (Strom
sparen / Wasser sparen / Komfort)
- Individuelle Einstellungen im
Expertenmodus (Sensor-Reichweite, Sensor
Messintervall, Personenerkennung, max.
Laufzeit, Nachlaufzeit)
- Stagnationsspülung (Aus / im Intervall
/ smartes bedarfsgerechtes Spülen unter
Berücksichtigung der Nutzungen / zu
festen Terminen (Tag(e), Uhrzeit))
- Dauerspülung für thermische
Desinfektion, Auslösung per App (3
- 10 min)
- Dauerfluss (15 - 600 s)
- Reinigungsstopp, Auslösung per App
oder Nahreflex (Aus / 60 - 360 s)
- S_Durchfluss: max. 5 l/min
druckunabhängig
- Fließdruck: 1,0 - 5,0 bar
- Max. Ruhedruck: 8 bar
- Max. Betriebstemperatur: 70 GradC (80
GradC für thermische Desinfektion)
- Anschluss: 2x G 3/8 IG
- Werkstoff: Gehäuse Messing
- Oberfläche: chrom
- Zertifikate: PA-IX 10332/IO, DVGW
beantragt
- Geräuschklasse: I
- Durchflussklasse: O
Hinweis
- Vorherige Elektronische Waschtisch
Armatur CELIS E 00 206 06 99
voraussichtlich noch bis II. Quartal
2025 lieferbar.

Fabrikat  Schell oder gleichwertig
Typ:  CELTIS E2 HD-M
Artikelnummer  002770699

Gew. Fabrikat:  ......................................................

Gew. Typ:  ......................................................
Menge: 3,000 Stck

**6.90 Ablaufventil DN 32 (1 1/4") mit festem Sieb**
Ablaufventil DN 32 (1 1/4") mit festem Sieb und Überlauf zum Einbau in vorstehenden Waschtisch- / Handwasch-/ oder  Einbaubecken
Schaftlänge  70 mm
Kelch Durchmesser  60 mm
Material  verchromt

Fabrikat  Viega oder gleichwertig
Typ  5226.1

Gew. Fabrikat:  ......................................................

Gew. Typ:  ......................................................
Menge: 2,000 Stck

**6.100 Rohrgeruchsverschluss DN 32 (1 1/4")**
Rohrgeruchsverschluss DN 32 (1 1/4") für vorstehenden Waschtisch mit Anschlussbogen und Wandrosette

Ausladung:  240 mm
Material:  Messing verchromt

Fabrikat  Viega oder gleichwertig
Typ  5611

Gew. Fabrikat:  ......................................................

Gew. Typ:  ......................................................
Menge: 2,000 Stck

**6.110 Waschtisch Vorregulierventile DN 15 (1/2")**
Waschtisch Vorregulierventile DN 15 (1/2") mit Verlängerung und Schubrosette, Längenausgleichstück und selbstdichtendem Anschlussgewinde

Anschluss:  DN 15
Abgang:  12 mm
Ausführung:  verchromt

Fabrikat:  Schell oder gleichwertig
Typ:  Comfort

Gew. Fabrikat:  ......................................................

Gew. Typ:  ......................................................
Menge: 6,000 Stck

**6.120 Kristallglasspiegel 600 x 600 unsichtb. befestigt**
Kristallglasspiegel mit Garantiebelag, geschliffenen Rändern
einschließlich unsichtbarer Befestigung
Größe (BxH):600 x 600 mm
Menge: 2,000 Stck

*Hinweis: Urinalanlage Umkleide*

**6.130 Wasserloses Urinal**
Wandurinalen Schnabelform System RENSCHLER
Modell SRU-K
ohne Wasserspülung aus urinbeständiger Sanitärkeramik geeignet für dauerhaften hygienischen Betrieb, Farbe sanitärweiss, nach a.a.R.d.T., geeignet für den Betrieb mit Membransifontechnik, einschl. Befestigungsmaterial, antibakterielle Hygienebeschichtung.
Abmessungen: 800 mm x 380 mm
Gewicht: 17 kg
mit bedienungssicherem Schlauch-Membran-Sifon mit Silikongummiablauf SRSM-G, über- und unterdrucksicher, ohne Sperrflüssigkeit

  1 Reinigungserstausstattung, bestehend aus:
  1 Pflegeanleitung
  1 Sprühflasche
  1 Liter Scalex Spezialreiniger

Inkl. Reinigungserstausstattung für jedes Becken

Fabrikat  Renschler oder gleichwertig
Typ  SRU-K

Gew. Fabrikat  ......................................................

Gew. Typ  ......................................................
Menge: 2,000 Stck

*Hinweis: Duschanlage Umkleide*
Duschanlage AP

**6.140 Unterputz-Duschen**
Unterputz-Dusche LINUS D-C-T
Mischwasser, ThermoProtect-Thermostat
Für Unterputz-Masterbox WBD-E-T.
Auslösung per CVD-Touch-Elektronik mit
automatischem Schließvorgang.
Optionaler Batterie- oder Netzbetrieb.
Geeignet zur Vernetzung mit SCHELL
Wassermanagement-System SWS.
Parametrierbar über SCHELL Single
Control SSC.
Lieferumfang
- Frontplatte
- CVD-Touch-Elektronik, programmierbar,
spritz- und strahlwassergeschützt IP65
- Betätigungsknopf für Thermostat mit
Überschubhülse,
entriegelbare/arretierbare
Temperatursperre 38 GradC
- Montagerahmen
- Befestigungsmaterial
Technische Daten
Einstellmöglichkeiten über SWS/SSC
- Betätigungskraft (leicht / mittel /
schwer)
- Manuelle Programmierung (Aus / Ein)
- Max. Laufzeit (1 - 950 s)
- Stagnationsspülung (Aus / 1
- 1000 s, alle 1
- 250 h nach letzter Spülung / alle 1
- 250 h)
- Betätigungssperrzeit (Aus / 1
- 255 s, Timeout 1 - 2000 min)
Einstellmöglichkeiten über manuelle
Programmierung
- Max. Laufzeit (4
- 120 s, 10 Programmstufen)
- Stagnationsspülung (Aus / 20 s, alle
24 h)
- Werkstoff: Betätigung Messing,
Frontplatte Edelstahl
- Oberfläche: Betätigung chrom,
Frontplatte Edelstahl gebürstet
- Abmessungen Frontplatte: B 173 mm x H
281 mm x T 11,5 mm
- Schutzart: IP65 (CVD-Touch-Elektronik)

Fabrikat  Schell oder gleichwertig
Typ  LINUS D-C-T CVD
Nr.  019182899

Gew. Fabrikat  ......................................................

Gew. Typ  ......................................................
Menge: 8,000 Stck

**6.150 Unterputz-Masterboxen**
Unterputz-Masterbox WBD-E-T
Mischwasser, ThermoProtect-Thermostat
Für Unterputz-Duscharmaturen LINUS /
LINUS Basic D-C-T.
Elektronische Auslösung.
Mit abgedichteten Gehäusedurchführungen
und innenliegender Vorabsperrung.
Zusätzliche Aufnahme eines Magnetventils
zur thermischen Desinfektion möglich.
Lieferumfang
- Masterbox
- Magnetventil 6 V
- 2 Rückflussverhinderer RV (EN 1717:
EB)
- 2 Vorfilter
- Rohbaugehäuse
- Unterputz-Duscharmatur mit 2
Vorabsperrungen
- ThermoProtect Thermostat nach EN 1111,
Verbrühungsschutz bei Ausfall der
Kaltwasserversorgung
- Spülstutzen
- Putzdeckel
Technische Daten
- Durchfluss bei 3 bar: 15 l/min
- Fließdruck: 1,0 - 5,0 bar
- Max. Ruhedruck: 8 bar
- Max. Betriebstemperatur: 70 GradC (für
thermische Desinfektion 80 GradC max. 10
min./Tag)
- Einbautiefe: 88 - 112 mm
- Anschluss: 2x G 1/2 IG
- Abgang: G 1/2 IG
- Werkstoff: Gehäuse Kunststoff,
Wasserstrecke entzinkungsbeständiges
Messing konform TrinkwV
- Abmessungen: B 125 mm x H 246 mm x T
158 mm
- Zertifikate: P-IX 18001/IA, Belgaqua
- Geräuschklasse: I
- Durchflussklasse: A
Montagehinweis
- Stromversorgung entsprechend der
jeweiligen Dusch-Elektronik vorsehen.

Fabrikat  Schell oder gleichwertig
Typ  UP-Masterbox WBD-E-T Elektronik
Nr.  018020099

Gew. Fabrikat  ......................................................

Gew. Typ  ......................................................
Menge: 8,000 Stck

**6.160 Dehnzonenmanschette 370 x 254, nach DIN 18534**
Dehnzonenmanschette
Zur Bauwerksabdichtung für SCHELL
Masterboxen gemäß DIN 18534.
Lieferumfang
- Dehnzonenmanschette
- Klebeband
Technische Daten
- Abmessungen: B 254 mm x H 370 mm
- Zertifikate: kiwa

Fabrikat  Schell oder gleichwertig
Typ  Dehnzonenmanschette
Nr.  009200099

Gew. Fabrikat  ......................................................

Gew. Typ  ......................................................
Menge: 8,000 Stck

**6.170 Duschkopf Flex Neigungswinkel 12-32 verstellbar**
Duschkopf COMFORT Flex
Verstellbarer Neigungswinkel.
Vandalengeschützter Duschkopf mit
Softstrahl und Antikalknoppen.
Abgewinkelte Bauform minimiert die
Suizidwahrscheinlichkeit.
Lieferumfang
- Duschkopf
Technische Daten
- S_Durchfluss: max. 9 l/min
druckunabhängig
- Werkstoff: Gehäuse Messing konform
TrinkwV
- Oberfläche: chrom
- Neigungswinkel: 12 - 32 Grad
- Anschluss: DN 15 G 1/2 AG
- Zertifikate: P-IX 29941/IZ, DIN-DVGW,
ACS, WRAS
- Geräuschklasse: I
- Durchflussklasse: Z
Hinweis
- Strahlbild 12 Grad: a 260 mm, b 430
mm, c 690 mm
- Strahlbild 32 Grad: a 730 mm, b 480
mm, c 1210 mm

Fabrikat  Schell oder gleichwertig
Typ  Duschkopf COMFORT
Nr.  018210699

Gew. Fabrikat  ......................................................

Gew. Typ  ......................................................
Menge: 8,000 Stck

**6.180 Probenahmeventil**
P‑robenahmeventil COMFORT Flex
Ventil zur Probenahme gemäß DIN ISO 19
458.
Lieferumfang
- Probenahmeventil
- Entnahmerohr 90Grad mit Überwurfmutter
und Dichtungen
Technische Daten
- Werkstoff: Überwurfmutter Messing,
Entnahmerohr Edelstahl, Gehäuse Messing
konform TrinkwV
- Max. Betriebstemperatur: 120 GradC
kurzzeitig

Fabrikat  Schell oder gleichwertig
Typ  Probenahmeventil für Duschkopf COMFORT
Nr.  018230099

Gew. Fabrikat  ......................................................

Gew. Typ  ......................................................
Menge: 2,000 Stck

*Hinweis: Elektrozubehör*
Elektrozubehör

liefern und zusammen mit dem Elektriker montieren.
Kabelverlegung durch das Gewerk Elektro, anklemarbeiten sind vom Gewerk Sanitär auszuführen.

**6.190 Elektro-Verteilerkasten**
Elektro-Verteilerkasten für 1-12 CVD-Touch/IR Sensor Elektronik
Elektro-Verteilerkasten 9 VDC, 100 -
240 VAC, 50 - 60 Hz
Für 1 - 12 CVD-Touch- und/oder Infrarot-
Sensor-Elektroniken. Geeignet für alle
SSC- und SWS-fähigen Armaturen. Gehäuse
mit Vorstanzungen für ISO-
Klemmverschraubungen und 4-fach
Verriegelung des Deckels.
Lieferumfang
- Elektro-Verteilerkasten
- Hutschiene, vormontiert
- Anschlussklemmblock 12-fach
- Hutschienennetzteil
Technische Daten
- Input: 100 - 240 VAC, 50 - 60 Hz,
Kabel auf Litze
- Output: 9 VDC, 0,66 A, auf
Steckverbinder
- Schutzart: IP65

Fabrikat  Schell oder gleichwertig TypElektroverteiler
Nr.  015830099

Gew. Fabrikat  ......................................................

Gew. Typ  ......................................................
Menge: 2,000 Stck

**6.200 Bus-Netzteil SWS**
SWS Bus-Netzteil
Zur Versorgung eines SWS Servers und bis
zu 64 SWS Bus-Extender Kabel BE-K.
Zur Montage auf Hutschiene 35 mm (nach
EN 60715).
Lieferumfang
- Bus-Netzteil
Technische Daten
- Input: 200 - 240 VAC, 50 - 60 Hz
- Output: 30 VDC
Montagehinweis
- Stromversorgung SWS Bus-Extender Kabel
BE-K via Bus-Kabel

Fabrikat  Schell oder gleichwertig
Typ  SWS Bus-Netzteil
Nr.  005050099

Gew. Fabrikat  ......................................................

Gew. Typ  ......................................................
Menge: 2,000 Stck

**6.210 SWS Server**
SWS Server
Zentrale Rechnereinheit zur Errichtung
eines Wassermanagement-Systems und
Steuerung für die wassersparende
Trinkwasserhygiene.
Zugriff mittels PC, mobilem Endgerät via
Web-App oder Gebäudeleittechnik.
-
- Vernetzung von bis zu 64 Teilnehmern
(z.B. Armaturen) via Kabel oder Funk
(Meshwerk).
- Teilnehmer zentral individuell
parametrierbar.
- Zentralgesteuerte Stagnationsspülung
(gleichzeitig).
- In festen Intervallen und zu festen
Terminen.
- Bei Über-/Unterschreiten einer
Temperatur.
- Ausgelöst per externem Signal (GLT,
Schalter, etc.).
Lieferumfang
- SWS Server
- 4 Eingänge
- Integrierte SD-Karte
- 4 Ausgänge
- LAN-Schnittstelle
- WLAN Modul
- Software: Linux Betriebssystem,
Wassermanagement-Software, Web-App
Technische Daten
Programmierbare Parameter (Server SWS)
- Benutzerrechteverwaltung
- Reinigungsstopp
- Stagnationsspülung
- Thermische Desinfektion
- Verwaltung der Leckageschutz-Armatur
- Protokollierung aller Systemdaten
- Zugelassen gemäß: DIN EN 61000-6
2:2005, DIN EN 61000-6-3:2006 + A1:2010,
DIN EN 61000-6-3:2007 + A1:2011, DIN EN
61000-4-2:2009, EN 300328, EN 301 489-1,
EN 301 489-17, DIN EN 60950-1:2006 /
A12:2011
- Empfehlung
SMART.SWS SWS kann mit geringem Aufwand
zu einem cloudbasierten System per
SMART.SWS erweitert werden und bietet
damit höhere Übersichtlichkeit,
Effektivität und Wirtschaftlichkeit
Ihrer SWS Installation. SMART.SWS bietet
folgende Vorteile: Grafische Auswertung
folgender Daten und damit
übersichtlicherer SWS Betrieb
- Für jeden die passende Ansicht:
Liegenschaft Gebäude Wassermanagement
System - Stagnationsspülungen
- Thermische Desinfektionen
- Systemmeldungen - Temperaturverläufe
- Darstellung häufig und selten
genutzter Armaturen
- Wassermengen (rechnerisch ermittelt)
- Batterieladezustände
- Fernzugriff auf den SWS Server
(separates Kennwort) Aus
organisatorischen Gründen ist SMART.SWS
nur über SCHELL zu beziehen. SCHELL
berät Sie gerne.

Fabrikat  Schell oder gleichwertig
Typ  SWS Server
Nr.  005000099

Gew. Fabrikat  ......................................................

Gew. Typ  ......................................................
Menge: 1,000 Stck

**6.220 Umrüstset SWS PURIS/VENUS Verlängerung**
SWS Umrüst-Set für batteriebetriebene
PURIS E / VENUS E
Für den Einsatz im Wassermanagement
System SWS.
Verbindungskabel zwischen SWS Bus
Extender Funk BE-F und Infrarot-Sensor
Elektronik.
Lieferumfang
- Steckernetzteil 9 VDC, 100
- 240 VAC, 50 - 60 Hz
- Adapterkabel ca. 250 mm, mit
Steckverbinder 3-polig

Fabrikat  Schell oder gleichwertig TypAnschlusskabel
Nr.  005090099

Gew. Fabrikat  ......................................................

Gew. Typ  ......................................................
Menge: 3,000 Stck

**6.230 SWS Bus-Extender Kabel**
SWS Bus-Extender Kabel BE-K
Modul zur Vernetzung eines SWS
Teilnehmers mit dem SWS Server via
Kabel.
Übermittelt die Daten zwischen SWS
Teilnehmer und SWS Server.
Lieferumfang
- Bus-Extender Kabel BE-K
- Software: Bus-Extender Kabel
Hinweis
- Zur exakten Temperaturerfassung
empfehlen wir den Einsatz der
entsprechenden SWS-Temperaturfühler.
Montagehinweis
- Die max. Kabellänge zwischen SWS
Server und SWS Bus-Extender Kabel BE-K
beträgt 350 m. Die Summe aller
Kabellängen zwischen SWS Server und SWS
Bus-Extender Kabel BE-K darf max. 1.000
m betragen.

Fabrikat  Schell oder gleichwertig TypSWS Bus-Extender Kabe
Nr.  005010099

Gew. Fabrikat  ......................................................

Gew. Typ  ......................................................
Menge: 11,000 Stck

**6.240 Anschlusskabel**
Anschlusskabel universal, Stecker 3-polig, L:10000
Universal-Anschlusskabel
Zur Verbindung zwischen Netzteil und
elektronischer Armatur. Geeignet für
alle SSC- und SWS-fähigen Armaturen.
Technische Daten
- Länge: 10 m

Fabrikat  Schell oder gleichwertig TypAnschlusskabel
Nr.  015710099

Gew. Fabrikat  ......................................................

Gew. Typ  ......................................................
Menge: 11,000 Stck

*Hinweis: Teeküchen*

**6.250 Küchenarmatur**
Küchenarmatur / Einhebelmischer
- Produktgruppe: Küchenarmatur
- Einbauart: Standmontage
- Technisches Merkmal: Einhebelmischer
- Oberfläche: Chrom
- BIM Daten vorhanden: Ja

PRODUKT EIGENSCHAFTEN:
- Strahlreglertyp: CASCADE® Strahlregler
- Verbindung: Anschluss über flexible Druckschläuche
- Montage: 1-Loch
- Hebel/Bediengrifftyp: Einhandbedienhebel/Griff, Hebel
mit W+K-Kennzeichnung
- Auslaufart: Schwenkbarer Auslauf
- Temperatureinstellungen: Temperaturbegrenzer
- Mechanische Teile: ø 3.5 classic Steuerpatrone mit
keramischen Dichtscheiben zur Wassermengen- und
Temperatureinstellung
- Spezielle Eigenschaften: Armaturenkörper aus
entzinkungsbeständigem Messing (DZR)

FLIESSEIGENSCHAFTEN:
- Durchfluss bei 300 kPa: 3,36 l/min
- Durchfluss bei 300 kPa (Durchflussbegrenzer): 3,36
l/min

BESTIMMUNGEN / VORSCHRIFTEN:
- EN Standard: EN 817
- Geräuschklasse: I (ISO 3822)

ZULASSUNGEN:
- DVGW: NW-6506BP0361
- KIWA: K6116/08
- Konformitätserklärung: DoC

TECHNISCHE EIGENSCHAFTEN:
- DN-Größe: DN15
- Ausladung: 215 mm
- Schwenkbereich des Auslaufs: 120° (80° / 40°)
- Material: Messing
- Heißwasserversorgung: max. +70°C
- Arbeitsdruck: 50 - 1000 kPa
- Anschlussgröße: G3/8
- Sicherungseinrichtung (EN1717): AA

LOGISTIK:
- Bruttogewicht: 1.605 kg
- Verpackungsmaße: 362 x 278 x 63

Fabrikat  Hansa oder gleichwertig
Typ  HansaPolo
Nr.  514822930004

Einschließlich 2 flexible Anschlußschläuche für TKW+TWW

Gew. Fabrikat  ......................................................

Gew. Typ  ......................................................
Menge: 1,000 Stck

**6.260 Spültisch Ablauf als Röhren-Geruchsverschluss**
Spültisch Ablauf als Röhren-Geruchsverschluss
Raumsparmodell mit Anschlußbogen, Überwurfmutter, Blindkappe für Anschluß 1", Winkelschlauchtülle D 19 und 23 mm, Abgangsbogen

Material  PP
Farbe  weiß
DN  50 / 1 1/2"
Fabrikat  Geberit oder gleichwertig
Nr.  152.819.11.1

Hinweis:
Zum Anschluss einer bauseits gelieferten Küchenspüle an das Abwassersystem vom Gebäude!
Menge: 1,000 Stck

**6.270 Waschtisch Vorregulierventile DN 15 (1/2")**
Waschtisch Vorregulierventile DN 15 (1/2") mit Verlängerung und Schubrosette, Längenausgleichstück und selbstdichtendem Anschlussgewinde

Anschluss:  DN 15
Abgang:  12 mm
Ausführung:  verchromt

Fabrikat:  Schell oder gleichwertig
Typ:  Comfort

Gew. Fabrikat  ......................................................

Gew. Typ  ......................................................
Menge: 3,000 Stck

**6.280 Filter Kombi-Eckventil mit integriertem Geräteventil**
Filter Kombi-Eckventil mit integriertem Geräteventil zum Anschluss von Haushaltsgeräten bestehend aus:
Eckventil mit Filter
Konus- Quetschverschraubung
Geräteanschlussventil mit RV
Langer Schubschaft mit Rosette
Schlauchverschraubung

Anschluss  DN 15
Abgang  12 mm
Ausführung  verchromt

Fabrikat  Schell oder gleichwertig
Typ  Filter Kombi-Eckventil

Gew. Fabrikat  ......................................................

Gew. Typ  ......................................................
Menge: 2,000 Stck

**6.290 Geräteschrägsitzventil mit Comfort Griff**
Geräteschrägsitzventil mit Comfort Griff und Fettkammeroberteil
Geräteanschlussventil mit RV
Integrierter Schlauchplatzsicherung
Schlauchverschraubung

Anschluss  DN 15
Abgang  1/2 AG
Ausführung  verchromt

Fabrikat  Schell oder gleichwertig
Typ  Geräteschrägsitzventil

Gew. Fabrikat  ......................................................

Gew. Typ  ......................................................
Menge: 2,000 Stck

*Hinweis: Montageelemente für Ständer- und Vorwand Montage*

**6.300 Dusch-Modul**
Dusch-Modul MONTUS
Dusch-Modul BH 223,3 cm.
Für Ständerwand- oder Vorwandmontage.
Selbsttragender, pulverbeschichteter
Profil-Stahlrahmen mit
höhenverstellbaren Füßen und Traversen.
Vorbereitet zur Aufnahme von SCHELL
Unterputz-Masterboxen (Dusche).
Lieferumfang
- Dusch-Modul
- Traverse für Masterbox,
höhenverstellbar
- Verzinkte, höhenverstellbare
Montagefüße 0 - 20 cm mit Rutschhemmung
- Traverse mit schallentkoppeltem
Duschkopfanschluss, höhenverstellbar
- Montagewinkel
- Befestigungsmaterial für Montagefüße
Technische Daten
- Werkstoff: Auslauf Messing konform
TrinkwV, Rahmen Stahl
- Oberfläche: Rahmen pulverbeschichtet
- Abmessungen: B 50 cm x H 223,3 cm
- Abgang Wasser: DN 15 G 1/2 IG

Fabrikat:  Schell oder gleichwertig
Typ:  Dusch-Modul MONTUS
Nr.:  030910099

Gew. Fabrikat......................................................

Gew. Typ  ......................................................
Menge: 8,000 Stck

**6.310 Urinal-Modul**
Urinal-Modul MONTUS
Urinal-Modul BH 115 cm.
Für Ständerwand- oder Vorwandmontage.
Selbsttragender, pulverbeschichteter
Profil-Stahlrahmen mit
höhenverstellbaren Füßen und Traversen.
Vorbereitet für den Anschluss von
Aufputz-Urinal-Druckspülern.
Lieferumfang
- Urinal-Modul
- Traverse mit schallentkoppeltem
Armaturenanschluss, mit Baustopfen,
höhenverstellbar
- Traverse mit Ablaufbogen und
Baustopfen, höhenverstellbar
- Verzinkte, höhenverstellbare
Montagefüße 0 - 20 cm mit Rutschhemmung
- Traverse für Urinal-Befestigung 40
- 375 mm, höhenverstellbar
- Befestigungsmaterial für Montagefüße
- Befestigungsmaterial für Urinal
Montage (Befestigungsbolzen M 8 x 100
mm, Schutzschlauch, Kunststoff
Bundbuchsen, Muttern, Unterlegscheiben,
Abdeckkappen)
Technische Daten
- Werkstoff: Rahmen Stahl
- Oberfläche: Rahmen pulverbeschichtet
- Abmessungen: B 50 cm x H 115 cm
- Anschluss Abwasser: d: 50 mm
- Anschluss Wasser: DN 15 G 1/2 AG
(unten)
- Abgang Abwasser: d: 50 mm
- Abgang Wasser: DN 15 G 1/2 IG

Fabrikat  Schell oder gleichwertig
Typ  Urinal-Modul MONTUS
Nr.  030900099

Gew. Fabrikat:  ......................................................

Gew. Typ:  ......................................................
Menge: 2,000 Stck

**6.320 Waschtisch-Modul**
Waschtisch-Modul MONTUS
Waschtisch-Modul BH 115 cm.
Für Ständerwand- oder Vorwandmontage.
Selbsttragender, pulverbeschichteter
Profil-Stahlrahmen mit
höhenverstellbaren Füßen und Traversen.
Lieferumfang
- Waschtisch-Modul
- Traverse für Waschtisch-Befestigung 40
- 375 mm, höhenverstellbar
- Traverse mit schallentkoppelten
Eckventil-Anschlüssen 80 / 160 / 320 mm,
Siphonbogen, Siphongummi und Baustopfen,
höhenverstellbar
- Verzinkte, höhenverstellbare
Montagefüße 0 - 20 cm mit Rutschhemmung
- Befestigungsmaterial für
Waschtischmontage (Befestigungsbolzen M
12 x 110 mm, Schutzschlauch, Muttern,
Unterlegscheiben, Abdeckkappen)
- Befestigungsmaterial für Montagefüße
Technische Daten
- Werkstoff: Rahmen Stahl
- Oberfläche: Rahmen pulverbeschichtet
- Abmessungen: B 50 cm x H 115 cm
- Anschluss Abwasser: d: 50 mm
- Anschluss Wasser: 2x DN 15 G 1/2 AG
(unten)
- Abgang Abwasser: d: 50 / 40 mm (durch
Ablängen)
- Abgang Wasser: 2x DN 15 G 1/2 IG

Fabrikat  Schell oder gleichwertig
Typ  Waschtisch-Modul MONTUS
Nr.  030740099

Gew. Fabrikat:  ......................................................

Gew. Typ:  ......................................................
Menge: 2,000 Stck

**6.330 WC-Modul el.**
WC-Modul MONTUS Flow Typ C 120
WC-Modul BH 115 cm mit Unterputz
Spülkasten 12 cm.
Für Ständerwand- oder Vorwandmontage.
Geeignet zur Vernetzung mit SCHELL
Wassermanagement-System SWS.
Parametrierbar über SCHELL Single
Control SSC.
Integriertes Spülventil mit Ablauf über
Spülrohr für zeitgesteuerte
Stagnationsspülung.
Für wandhängende WC mit 180 oder 230 mm
Befestigungsmaß.
Selbsttragender, pulverbeschichteter
Profil-Stahlrahmen mit
höhenverstellbaren Füßen.
Wassersparend durch Zweimengen-Spülung
und verzögertem Füllvorgang (spart ca.
0,5 l/Spülung).
Auslösung der Spülung elektronisch oder
mechanisch.
Lieferumfang
- WC-Modul
- WC-Unterputz-Spülkasten 12 cm,
Betätigung von vorne
- Eckventil mit Regulierfunktion G 1/2
AG, Geräuschklasse I
- Verzinkte, höhenverstellbare
Montagefüße 0 - 20 cm mit Rutschhemmung
- Spülrohr d: 45 mm, mit Baustopfen
- Übergangsstück d: 90 / 110 mm
- WC-Anschlussgarnitur (Zulauf d: 45 mm,
Ablauf d: 90 / 110 mm)
- Leerrohr 5000 mm
- Verlängerungskabel 5 m
- Befestigungsmaterial für WC-Montage
(Befestigungsbolzen M 12 x 200 mm,
Schutzschläuche, Kunststoff-Bundbuchsen,
Muttern, Unterlegscheiben, Abdeckkappen)
- Befestigungsmaterial für Montagefüße
Technische Daten
- Werkstoff: Eckventil Messing konform
TrinkwV, Rahmen Stahl
- Zweimengenspülung: Sparspülmenge 3 l,
Hauptspülmenge 4/5/6/7 l einstellbar (6
l Werkseinstellung)
- Belastbarkeit: max. 400 kg (bei
Verwendung von Wandhalterungsset MONTUS)
- Anschluss Abwasser: d: 90 / 110 mm
- Anschluss Spülrohr: d: 45 mm
- Anschluss Wasser: DN 15 R 1/2 AG
(Mitte Rückseite)
- Abgang Abwasser: d: 90 / 110 mm
- Oberfläche: Rahmen pulverbeschichtet
- Abmessungen: B 50 cm x H 115 cm

Fabrikat  Schell oder gleichwertig
Typ  WC-Modul MONTUS Flow
Nr.  030380099

Gew. Fabrikat:  ......................................................

Gew. Typ:  ......................................................
Menge: 2,000 Stck

**6.340 WC-Modul**
*** Bedarfsposition ohne GB
WC-Modul MONTUS Typ C 120
WC-Modul BH 115 cm mit Unterputz
Spülkasten 12 cm.
Für Ständerwand- oder Vorwandmontage.
Für wandhängende WC mit 180 oder 230 mm
Befestigungsmaß.
Selbsttragender, pulverbeschichteter
Profil-Stahlrahmen mit
höhenverstellbaren Füßen.
Wassersparend durch Zweimengen-Spülung
und verzögertem Füllvorgang (spart ca.
0,5 l/Spülung).
Auslösung der Spülung elektronisch oder
mechanisch.
Lieferumfang
- WC-Modul
- WC-Unterputz-Spülkasten 12 cm,
Betätigung von vorne
- Eckventil mit Regulierfunktion G 1/2
AG, Geräuschklasse I
- Verzinkte, höhenverstellbare
Montagefüße 0 - 20 cm mit Rutschhemmung
- Spülrohr d: 45 mm, mit Baustopfen
- PP-Ablaufbogen d: 90 / 90 mm, mit
Baustopfen
- Übergangsstück d: 90 / 110 mm
- WC-Anschlussgarnitur (Zulauf d: 45 mm,
Ablauf d: 90 / 110 mm)
- Befestigungsmaterial für WC-Montage
(Befestigungsbolzen M 12 x 200 mm,
Schutzschläuche, Kunststoff-Bundbuchsen,
Muttern, Unterlegscheiben, Abdeckkappen)
- Befestigungsmaterial für Montagefüße
Technische Daten
- Zweimengenspülung: Sparspülmenge 3 l,
Hauptspülmenge 4/5/6/7 l einstellbar (6
l Werkseinstellung)
- Belastbarkeit: max. 400 kg (bei
Verwendung von Wandhalterungsset MONTUS)
- Anschluss Abwasser: d: 90 / 110 mm
- Anschluss Spülrohr: d: 45 mm
- Anschluss Wasser: DN 15 R 1/2 AG
(Mitte Rückseite)
- Abgang Abwasser: d: 90 / 110 mm
- Werkstoff: Rahmen Stahl
- Oberfläche: Rahmen pulverbeschichtet
- Abmessungen: B 50 cm x H 115 cm
- Zertifikate: Belgaqua

Fabrikat  Schell oder gleichwertig
Typ  WC-Modul MONTUS
Nr.  030560099

Gew. Fabrikat:  ......................................................

Gew. Typ:  ......................................................
Menge: 1,000 Stck

**6.350 Traverse für Standarmatur, Küchenspüle**
Traverse für Standarmatur,
Küchenspüle

Verwendungszwecke
- Für Trockenbau

Eigenschaften
- Traverse verzinkt
- Befestigung Anschlussbogen
  schallgedämmt
- Abdichtscheibe selbstklebend,
  vliesbeschichtet

zusätzlicher Lieferumfang
- 2 Anschlusswinkel Rp 1/2" / R 1/2",
  MF-fähig
- 2 Abdichtscheiben
- 2 Schalldämmunterlagen
- 2 Dämmhülsen
- Anschlussbogen aus PE-HD, D 50 mm
- Dichtung D 44 / 40 mm
- 2 Schutzstopfen
- Befestigungsmaterial

Fabrikat:  Geberit oder gleichwertig
Typ:  Duofix
Nr.:  111.774.00.1

Gew. Fabrikat:  ......................................................

Gew. Typ:  ......................................................
Menge: 2,000 Stck

**6.360 Montageplatte aus Holz, Universal**
Montageplatte aus Holz,
Universal

Verwendungszwecke
- Für Trockenbau
- Für barrierefreies Bauen geeignet
- Zum Befestigen von
  Urinaltrennwänden, Duschtrennwänden
  und Wandschränken

Eigenschaften
- Montageplatte aus Furnierholz,
  wasserfest verleimt

zusätzlicher Lieferumfang
- 8 Befestigungswinkel
- Befestigungsmaterial

Fabrikat:  Geberit oder gleichwertig
Typ:  Duofix
Nr.:  111.859.00.1

Gew. Fabrikat:  ......................................................

Gew. Typ:  ......................................................
Menge: 4,000 Stck

*Hinweis: Allgemeines Zubehör und Leistungen*

**6.370 Einrichtungsgegenstände**
Einrichtungsgegenstände wie Waschtische, WC, Urinale usw. inkl. deren Anschlüsse an allen wandberührenden Stellen mit hochwertigem dauerelastischem Sanitär-Silikon abdichten.

Farbe nach Angabe des AG.
Menge: 6,000 Stck

*Hinweis: Anschluss Küchengeräte*

**6.380 Anschluss an bauseits gelieferte Küchenspülen**
Anschluss an bauseits gelieferte Küchenspülen herstellen komplett mit allem erforderlichen Zubehör

TWK, TWW, AW
Menge: 2,000 Stck

**6.390 Anschluss an bauseits gelieferte Geschirrspüler**
Anschluss an bauseits gelieferte Geschirrspüler herstellen komplett mit allem erforderlichen Zubehör

TWK, AW
Menge: 1,000 Stck

**6.400 Anschluss an bauseits geliefertes Heizungswasser**
Anschluss an bauseits geliefertes Heizungswasser-Nachfüllstation herstellen komplett mit allem erforder- lichen Zubehör

TWK, AW
Menge: 1,000 Stck

*Hinweis: Allgemeines Zubehör und Leistungen*

**6.410 Flexible Metallschläuche zum Anschluss**
Flexible Metallschläuche zum Anschluss der bauseits gelieferten Armaturen. D = 1/2" x 10 mm, L = 500 mm

Fabrikat  Schell oder gleichwertig
Typ  Clean-Flex S

Gew. Fabrikat  ......................................................

Gew. Typ  ......................................................
Menge: 4,000 Stck

**6.420 Leckwasser Ablauf als Röhren-Geruchsverschluss**
Leckwasser Ablauf als Röhren-Geruchsverschluss
mit Trichter, Abgangsbogen, Rosette und Dichtungen

Material  PP
Farbe  weiß
DN  50

Fabrikat  Geberit oder gleichwertig
Nr.  152.393.11.1
Typ  PP weiß DN 50

Gew. Fabrikat  ......................................................

Gew. Typ  ......................................................
Menge: 1,000 Stck

### Abschnitt 7 Sonstige Leistungen

*Hinweis: Die nachfolgenden Positionen enthalten*
Die nachfolgenden Positionen enthalten die kpl. Lieferung und Montage, soweit nicht separat ausgeschrieben!

*Hinweis: Baustelleneinrichtung*

**7.10 Einrichten und Räumen der Baustelle**
*** Pauschalposition
Einrichten und Räumen der Baustelle, für sämtliche in dieser Leistungsbeschreibung aufgeführten Leistungen. Erforderliche Gerüste von 2 - 3,5 m Arbeitsbühnenhöhe über dem Fußboden oder Gelände werden in separater  LV  Position vergütet.
Menge: 1,000 psch

*Hinweis: Stundenlohnarbeiten*

*Hinweis: Stundenlohnarbeiten für Arbeiten*
Stundenlohnarbeiten werden durch Stundenlohnvereinbarung beauftragt.

Nachweisarbeiten sind nur auf ausdrückliche Aufforderung des Bauherrn oder seiner beauftragten Vertreter auszuführen. Die Stundenzettel sind täglich zur Unterschrift vorzulegen. Nachträglich eingereichte Stundenzettel werden nicht anerkannt.
Die Verrechnungssätze enthalten alle Zuschläge und Spezial- leistungen,  Auslösungen,  An- und Abfahrtskosten sowie
Fahrzeugkosten.
Auszubildende werden bei Taglohnarbeiten nicht berücksichtigt.

Die Ausführung erfolgt im Rahmen des Hauptauftrages (wenn auch die Baustelle ganz/teilweise geräumt ist). Für evtl. Arbeitsstunden, die außerhalb der normalen Arbeitszeit, auf Anordnung des AG ausgeführt werden müssen, werden die tariflichen prozentualen Zuschläge verrechnet.

Mit der Unterzeichnung der Stundenlohnzettel erklärt die Bau-leitung lediglich, dass die Arbeiten erbracht sind. Ergibt eine spätere Nachprüfung, dass diese Leistungen im Auftrag enthalten sind und über die Einheitspreise abgerechnet werden können, werden sie nicht als Stundenlohnarbeit vergütet.

Der Nachweis (Stundenlohnzettel) über die ausgeführten Stundenlohnarbeiten muß folgende Angaben enthalten:
a) Vor- und Zuname der Beschäftigten
b) Berufsgruppe
c) Arbeitsleistung nach Zeit, Ort und Dauer
d) Material

**7.20 Obermonteurstunden**
Menge: 10,000 Std.

**7.30 Monteurstunden**
Menge: 10,000 Std.

**7.40 Helferstunden**
Menge: 10,000 Std.

**7.50 Maschinenstunden für Bohr**
Maschinenstunden für Bohr /Meißelgerät
Menge: 5,000 Std.

*Hinweis: Kernbohrungen*

**7.60 Kernbohrungen in Stahlbetonteilen, D= 60 mm**
Herstellung von Kernbohrungen in Stahlbetonteilen einschließlich
Bewehrungsanteile oder Mauerwerkswänden.
Einschließlich Beseitigung des Bohrkerns, Abtransport und fachgerechte Entsorgung. Die Bohrpositionen sind genau einzumessen. Kosten für eine evtl. Klärung mit dem Prüfstatiker
sind einzurechnen. Die Ausführung ist zeitlich versetzt, auf Abruf bzw. Baufortschritt. Kosten hierfür sind mit ebenfalls mit einzu-rechnen.

Bohrstelle:  Wand / Decke
Material:  Beton
Stärke:  30 cm max.
Bohrdurchmesser:  60 mm
Menge: 4,000 Stck

**7.70 Kernbohrungen in Stahlbetonteilen, jedoch D= 80 mm**
Kernbohrungen in Stahlbetonteilen, jedoch D = 80 mm
Leistung wie zuvor beschrieben
Menge: 8,000 Stck

**7.80 Kernbohrungen in Stahlbetonteilen, jedoch D= 100 mm**
Kernbohrungen in Stahlbetonteilen, jedoch D = 100 mm
Leistung wie zuvor beschrieben
Menge: 4,000 Stck

**7.90 Kernbohrungen in Stahlbetonteilen, jedoch D= 150 mm**
Kernbohrungen in Stahlbetonteilen, jedoch D = 150 mm
Leistung wie zuvor beschrieben
Menge: 4,000 Stck

**7.100 Einmessen sämtlicher Kernbohrungen**
Einmessen sämtlicher vor beschriebener Kernbohrungen und Wandduchbrüche in Abstimmung mit der Bauleitung.
Aufnahme der Bezugsachsen zur Montage vor Ort, pass- und maßgenaues Anzeichnen der Bohrungen und Durchbrüche.
Detailabstimmung eventuell erforderlicher Befestigungs- und Hilfskonstruktionen mit dem Errichter der Vorwandkonstruktion.
Menge: 20,000 Stck

*Hinweis: Arbeitsgerüste*

**7.110 Arbeitsgerüste, fahrbar, 2,00 x 1,50 m**
*** Pauschalposition
Arbeitsgerüste, fahrbar, in ausreichender Anzahl für die Montage der Rohrleitungen und Zubehör im Gebäude.
Arbeitsbühne: ca. 2,00 x 1,50 m oder nach Erfordernis auch größer, Arbeitslagen mit allseitigem Schutzgeländer
Raumhöhe:
von OK Rohboden bis UK Geschossdecke max. 3,50 m

Einzukalkulieren sind:
Bereitstellung, Auf- und Abbau, sowie Vorhalten der fahrbaren Arbeitsgerüste während der gesamten Bauzeit.
Demontage nach dem Ende der Bauzeit und Abtransport.
Die Ausführung der Arbeitsgerüste hat den Vorschriften der
Bauberufsgenossensschaft zu erfolgen.
Menge: 1,000 psch

*Hinweis: Montagepläne*

**7.120 Montagezeichnungen**
*** Pauschalposition
Vom Auftraggeber werden Farbplotts sowie DXF/DWG-Dateien der Grundriß- und Schnittpläne oder sonstige Baupläne der
Baumaßnahme zur Verfügung gestellt.
Vom Auftragnehmer sind Montagezeichnungen M1:50, Detail-pläne M 1:20, Stromlaufpläne usw. anzufertigen und vor Aus- führung dem Auftraggeber zur Freigabe als Farbplot, 3-fach sowie als DXF/DWG-Datei vorzulegen.
Menge: 1,000 psch

*Hinweis: Prüfungen / Inbetriebnahme / Dokumentation*

**7.130 Dichtheitsprüfung (Druckprobe)**
*** Pauschalposition
Dichtheitsprüfung (Druckprobe)
Die Leitungen sind nach der Montage auf Dichtheit zu prüfen. Das Abpressen erfolgt nach Baufortschritt in Abschnitten und ist durch die Erstellung von Druckprobeprotokollen nachzuweisen. Die Werksvorschriften des Rohrherstellers sowie die DIN 1988, VDI 6023 - 4.9 sind zu beachten. Siehe auch BHKS 5.001 und ZVSHK Merkblatt.

Das Abpressen erfolgt mit Interten Gasen oder Druckluft (das Gas muß frei von Ölen sein).
Bei der Durchführung von Dichtheitsprüfungen mit Gasen / Luft sind die gängigen Unfallverhütungsvorschriften zu beachten.
Die Dichtheitsprüfung mit Trinkwasser kann nur bei anschließender Inbetriebnahme der Anlage unter, Beachtung der Hygienevorschriften der VDI 6023, erfolgen.

Die Druckprobeprotokolle sind mit der Inbetriebnahme (Revisionsunterlagen) abzugeben.
Menge: 1,000 psch

**7.140 Inbetriebnahme und Spülung**
*** Pauschalposition
Die Werksvorschriften des Rohrherstellers, die DIN 1988 und insbesondere die Hygienevorschriften der VDI 6023 sind zu beachten.

Der Betreiber ist spätestens zu diesem Zeitpunkt auf seine Pflichten zum bestimmungsgemäßen Betrieb der Anlage hinzuweisen.
Hierüber ist ein Einweisungsprotokoll (D 12) anzufertigen.

Mit dem Befüllen der Trinkwasser-Installation muss diese grundsätzlich und sorgfältig gespült werden.
Das Spülen der Trinkwasserleitungen hat, entgegen den in DIN 1988-2 (1988-12) enthaltenen Aussagen aus Gründen der Hygiene nicht direkt nach der Montage, sondern erst unmittelbar vor der eigentlichen Inbetriebnahme, zu erfolgen.
Nach dieser Spülung der Trinkwasser-Installation hat der bestimmungsgemäße Betrieb zu erfolgen. Die Verantwortung hierfür übernimmt mitder Inbetriebnahme der Betreiber.
Die Befüllung der Anlage kann auch mit dem Geberit Hygienefilter, Artikel-Nr.: 690.020.00.1 erfolgen.
Zum Nachweis einwandfreier mikrobiologischer Beschaffenheit muss unmittelbar nach Inbetriebnahme an repräsentativen endständigen Stellen die Kontrolle der Wasserbeschaffenheit zu erfolgen.(siehe separate Position)

Kpl. Einweisung und Übergabe der gesamten Leistung wie in vorstehenden Titeln und Positionen beschrieben, einschl. Einweisung in die Betriebsanleitung und Schulung in den Funktionsablauf einschl. Erstellung des Instandhaltungsplan nach VDI 6023 - 6.2 entspr.Tabelle A1. Checkliste für Instandhaltungs und Hygieneplan.
Menge: 1,000 psch

**7.150 1. Wasserprobe**
*** Pauschalposition
1. Wasserprobe
Zum Nachweis einwandfreier mikrobiologischer Beschaffenheit
muss unmittelbar nach Inbetriebnahme an repräsentativen endständigen Stellen die Kontrolle der Wasserbeschaffenheit erfolgen. Die einwandfreie mikrobiologische Beschaffenheit der Wasserqualität bei Inbetriebnahme und Übergabe an den Anlagenbetreiber ist durch Wasserproben mit Laborprüfungen nachzuweisen und zu dokumentieren.
Es sind mindestens folgende Parameter zu untersuchen:
KBE (i.B. Legionellen) bei 22°C und 36°C gemäß
TrinkwV 2001 Anlage 3
E. coli und Coliforme Bakterien nach TrinkwV 2001 Anlage 1
Kaltwassertemperatur
Warmwassertemperatur
für min. 4 Probeentnahmestellen
Menge: 1,000 psch

**7.160 2. Wasserprobe**
*** Pauschalposition
2. Wasserprobe
Zum Nachweis einwandfreier mikrobiologischer Beschaffenheit
muss unmittelbar nach Inbetriebnahme an repräsentativen endständigen Stellen die Kontrolle der Wasserbeschaffenheit erfolgen. Die einwandfreie mikrobiologische Beschaffenheit der Wasserqualität bei Inbetriebnahme und Übergabe an den Anlagenbetreiber ist durch Wasserproben mit Laborprüfungen nachzuweisen und zu dokumentieren.
Es sind mindestens folgende Parameter zu untersuchen:
KBE (i.B. Legionellen) bei 22°C und 36°C gemäß
TrinkwV 2001 Anlage 3
E. coli und Coliforme Bakterien nach TrinkwV 2001 Anlage 1
Kaltwassertemperatur
Warmwassertemperatur
für min. 4 Probeentnahmestellen
Menge: 1,000 psch

**7.170 Einweisung des Bedienpersonals**
*** Pauschalposition
Einweisung des technischen Personals des Auftraggebers in allen Anlagenteilen der Heizungsanlagen.
Für die Einweisung ist eine Dauer von mind. 5 Mann-Stunden einzukalkulieren. Die Einweisung ist je nach Erfordernis ggf. in mehreren Teilabschnitten durchzuführen.
Der Betreiber bzw. der Bauherr sind spätestens 14 Tage
vor dem geplanten Termin über den Einweisungstermin zu
informieren und einzuladen.
Über die Einweisungen sind Protokolle zu führen. Diese sind durch die Teilnehmer zu unterzeichnen.
Erstellung der Protokolle 3-fach

Die Einweisungs-Protokolle sind in den Revisionsunterlagen abzuheften.
Menge: 1,000 psch

**7.180 Revisionsunterlagen**
*** Pauschalposition
Revisionsunterlagen, im Einzelnen ist zu liefern:
(in Ergänzung zu VOB-Leistungen)

a) Bestandpläne in  3-facher Ausfertigung als Farbplot gefaltet
  und in Ordner abgeheftet, u.a. Regelschemata mit Beschreibung für Aufbau und Wirkungsweise.

b) Anlagen- und Funktionsbeschreibung

c) Bedienungs- und Wartungsanleitung der Sanitäranlage,
  Betriebshandbuch mit Vorschriften zur Inbetriebnahme.

d) Stückliste der wichtigsten Bauteile der Anlagen mit techn.
  Daten im Original (keine Kopien)

e) Elektrische Schalt-und Regelschemata der einzelnen Anlagen,
  Alarm- und Einstellwertlisten, Liste mit allen Meldungen und
  Befehlen, die über Profibus zur Verfügung stehen

f) Diagramme und Kennlinienfelder mit eingetragenen Betriebspunkten bzw. -felder aller Geräte und Pumpen

g) Protokolle der Leistungsmessungen. Inbetriebnahmebericht
  mit Einstellwerten

h) Protokolle über Dichtheitsprüfung, TÜV- Abnahmeprotokolle,
  Übergabeprotkoll.

i) Ersatzteil- und Schmiermittelliste im Original (keine Kopien)

j) Ex-Schutz Dokument, Gefährdungsbeurteilung

k) Konformitätsbescheinigung, der eingebauten Komponenten

Alle Unterlagen als Datei auf Datenträger (CD-R oder DVD),
Pläne in DWG und PDF, Bilder in JPG, Sonstiges in PDF.

Die Grundrisspläne der Bestandspläne sind im Maßstab 1 : 50 - Detailpläne 1 : 20 - auf der Grundlage der aktuellen Werkpläne des Architekten zum Zeitpunkt der Fertigstellung des Gebäudes zu erstellen.

Die Unterlagen müssen mindestens 3 Wochen vor der Schlußabnahme vollständig vorliegen.
Menge: 1,000 psch

*Hinweis: HINWEIS:*
HINWEIS:
Dem Auftraggeber ist nachstehend ein detaillierter Wartungsvertrag für die Sanitäre Anlage anzubieten.

In den Wartungskosten sind folgende Leistungen enthalten:
- Arbeitszeit
- Fahrtzeit und Fahrtkosten
- Unternehmerzuschläge für Löhne
- Nebenkosten des Auftragnehmers für Telefon, Porto usw.
- Werkzeug- und Geräteverschleiß

nicht enthalten sind:
- auszuwechselnde Anlagenteile, soweit sie nicht der
  Gewährleistung unterliegen

Nach Durchführung der Wartungs- und Inspektionsarbeiten sind entspr. Prüfberichte vom Auftragnehmer anzufertigen und unaufgefordert dem Auftraggeber vorzulegen.

*Hinweis: Wartungsarbeiten*
Wartungsarbeiten für die Sanitäre Anlage wie beschrieben, während der Verjährungsfrist für die Gewährleistungsansprüche für maschinelle und elektronische Anlagen oder Teile davon, bei denen die Wartung Einfluß auf die Sicherheit und die Funktionsfähigkeit hat.

Die Arbeiten sind auf Grundlage des Leistungs- programms der VDMA Einheitsblätter 24186 nach den Zielen der DIN 31 051 Wartung und Instandsetzung sowie dem Stand der Technik zum Zeitpunkt der Angebotsabgabe auszuführen.
Die Merkmale der Inspektion sind u. a. in den VDMA Leistungs- blättern 24176 definiert.

Wartungsvertrag für die in diesem Leistungsverzeichnis ausgeschriebenen Leistungen nach Abnahme.
Die Vergütung der Wartungsarbeiten erfolgt erst zum Zeitpunkt der Ausführung und wird nicht über den Hauptauftrag abgerechnet!

HINWEIS: Bei dem hier angebotenen Wartungsvertrag handelt es sich lediglich um eine Preisabfrage. Dieser wird noch nicht Bestandteil des Auftrages und wird erst zu einem späteren Zeitpunkt beauftragt!

**7.190 Vollwartung im 1. Jahr**
*** Pauschalposition
*** Bedarfsposition ohne GB
Vollwartung der Gesamtanlage im 1. Jahr
Menge: 1,000 psch

**7.200 Vollwartung im 2. Jahr**
*** Pauschalposition
*** Bedarfsposition ohne GB
Vollwartung der Gesamtanlage im 2. Jahr
Menge: 1,000 psch

**7.210 Vollwartung im 3. Jahr**
*** Pauschalposition
*** Bedarfsposition ohne GB
Vollwartung der Gesamtanlage im 3. Jahr
Menge: 1,000 psch

**7.220 Vollwartung im 4. Jahr**
*** Pauschalposition
*** Bedarfsposition ohne GB
Vollwartung der Gesamtanlage im 4. Jahr
Menge: 1,000 psch
